# Baum Maßnahmen
Angebotsaufforderung (GAEB DA XML 3.2, DA83)
Projekt: 2025-202
Währung: EUR
Erstellt mit: BUILDUP, BUILDUP v28.3.0.0, 23.03.2026

## 000 Baum Maßnahmen

*Hinweis: Vorbemerkung*
Herstellung der Verkehrssicherheit am Baumbestand

Die Hansestadt Wipperfürth schreibt im Namen und auf Rechnung für die Bauhof Wipperfürth/Hückeswagen AöR Baumpflegearbeiten aus.

Die Maßnahmen sollen gemäß ZTV Baumpflege durchgeführt werden.

Mit dieser Ausschreibung werden auch eingehende Untersuchungen gefordert, die dann in der betreffenden Position genannt sind. Die Entscheidung der Ausführung, ob z.B. Resistograph, Schalltomografie, Zugversuch oder sonstige, obliegt dem Auftragnehmer. Die Ergebnisse und weitere Maßnahmen sind schriftlich zu dokumentieren und dem Auftraggeber umgehend zu Verfügung zu stellen.

1 Woche vor dem gewünschten Beginn der Arbeiten ist der AG zu informieren.
Der AG prüft dann die Umsetzbarkeit und bestätigt diesen Termin min. 48 Std vorher.

Orte der Maßnahmen:
Die Maßnahmen befinden sich auf dem Stadtgebiet der Hansestadt Wipperfürth, im Bereich von Schulen, Parkanlagen, Spielplätzen, Friedhöfen, Straßen, Gehwegen und der alten Bahntrasse(gemeinsamer Fuß-/Radweg).

Die Maßnahmen sind innerhalb von 2 Monaten nach Auftragserteilung vollständig auszuführen.

Rechnungsadresse:  Bauhof Wipperfürth/Hückeswagen AöR
  Egenerstraße 7
  51688 Wipperfürth

### 1 Einrichten und Beräumen der Arbeitsstätten

#### 1.1 Einrichtung und Beräumen der Arbeitsstätten für alle folgende Einsatzorte

**1.1.005 Einrichten und Beräumen**
Einrichten und Beräumen der Arbeitsstätten für alle folgende Einsatzorte.
Menge: 1,000 psch

### 2 Verkehrssicherung

#### 2.1 Verkehrssicherung

**2.1.5 Verkehrssicherung**
Die für die Baumarbeiten erforderlichen Verkehrssicherungen/Umleitungen, sowie die Abstimmung mit den zuständigen Behörden sind durch den beauftragten Unternehmer eigenverantwortlich zu veranlassen und sicherzustellen.
Vor Maßnahmenbeginn ist dem Auftraggeber ein Zeitplan mit Angabe möglicher Sperrungen/Behinderungen zu übermitteln und die entsprechenden Genehmigungen vorzulegen.
Menge: 1,000 psch

### 3 Baum Maßnahmen

#### 3.1 Baum Nr. 00006_neu

**3.1.001 Baum Nr. 00006_neu**
Baum  Nr. 00006_neu, gemeine Buche,
Wipperfürth, Ommer
Baumhöhe: 15 m,
Kronenbreite: 8 m,
Stammdurchmesser: 47,11 cm
Totholz beseitigen
Durchführung der Pflegemaßnahme nach Wahl des/der AN unter Berücksichtigung der örtlichen Gegebenheiten.
Schadenersatzansprüche Dritter, die auf die Fällarbeiten zurückzuführen sind, gehen zu Lasten des/der AN. Material geht in Eigentum des/der AN über und ist zu entsorgen. Einschl. Arbeitskräfte, einschl. aller Nebenleistungen, einschl. aller Geräte und Fahrzeuge, einschl. Hilfsmittel.
Menge: 1,000 St

#### 3.2 Baum Nr. 00110

**3.2.002 Baum Nr. 00110**
Baum  Nr. 00110, Winter Linde,
Wipperfürth, Langenbick
Baumhöhe: 13 m,
Kronenbreite: 4 m,
Stammdurchmesser: 27,37 cm
Maßnahme: Kronenpflege
Steiger, klettern, etc. nach Wahl des/der AN unter Berücksichtigung der örtlichen Gegebenheiten.
Schadenersatzansprüche Dritter, die auf die Arbeiten zurückzuführen sind, gehen zu Lasten des/der AN. Material geht in Eigentum des/der AN über und ist zu entsorgen. Einschl. Arbeitskräfte, einschl. aller Nebenleistungen, einschl. aller Geräte und Fahrzeuge, einschl. Hilfsmittel.
Menge: 1,000 St

#### 3.3 Baum Nr. 00203

**3.3.003 Baum Nr. 00203**
Baum Nr. 00203, Rot Eiche, Wipperfürth,
Baumhöhe: 16 m,
Kronenbreite: 5 m,
Stammdurchmesser: 35,01 cm
Maßnahme: Totholzbeseitigung, Stamm und Stockaustriebe
Steiger, klettern, etc. nach Wahl des/der AN unter Berücksichtigung der örtlichen Gegebenheiten.
Schadenersatzansprüche Dritter, die auf die Arbeiten zurückzuführen sind, gehen zu Lasten des/der AN. Material geht in Eigentum des/der AN über und ist zu entsorgen. Einschl. Arbeitskräfte, einschl. aller Nebenleistungen, einschl. aller Geräte und Fahrzeuge, einschl. Hilfsmittel.
Menge: 1,000 St

#### 3.4 Baum Nr. 00204

**3.4.004 Baum Nr 00204**
Baum  Nr. 00204, Rot Eiche,
Wipperfürth, Lüdenscheider Straße
Baumhöhe: 14 m,
Kronenbreite: 5 m,
Stammdurchmesser: 23,87 cm
Maßnahme: Totholzbeseitigung
Steiger, klettern, etc. nach Wahl des/der AN unter Berücksichtigung der örtlichen Gegebenheiten.
Schadenersatzansprüche Dritter, die auf die Arbeiten zurückzuführen sind, gehen zu Lasten des/der AN. Material geht in Eigentum des/der AN über und ist zu entsorgen. Einschl. Arbeitskräfte, einschl. aller Nebenleistungen, einschl. aller Geräte und Fahrzeuge, einschl. Hilfsmittel.
Menge: 1,000 St

#### 3.5 Baum Nr. 00205

**3.5.005 Baum Nr. 00205**
Baum Nr. 00205, Rot-Eiche,
Wipperfürth,
Lüdenscheider Straße
Baumhöhe: 15 m,
Kronenbreite: 6 m,
Stammdurchmesser: 29,28 cm
Maßnahme: Totholzbeseitigung
Steiger, klettern, etc. nach Wahl des/der AN unter Berücksichtigung der örtlichen Gegebenheiten.
Schadenersatzansprüche Dritter, die auf die Arbeiten zurückzuführen sind, gehen zu Lasten des/der AN. Material geht in Eigentum des/der AN über und ist zu entsorgen. Einschl. Arbeitskräfte, einschl. aller Nebenleistungen, einschl. aller Geräte und Fahrzeuge, einschl. Hilfsmittel.
Menge: 1,000 St

#### 3.6 Baum Nr. 00206

**3.6.006 Baum Nr. 00206**
Baum  Nr. 00206, Rot-Eiche,
Wipperfürth,
Lüdenscheider Straße
Baumhöhe: 16 m,
Kronenbreite: 7 m,
Stammdurchmesser: 38,83 cm
Maßnahme: Totholzbeseitigung, Lichtraumprofilschnitt,Einkürzen von Kronenteilen
Steiger, klettern, etc. nach Wahl des/der AN unter Berücksichtigung der örtlichen Gegebenheiten.
Schadenersatzansprüche Dritter, die auf die Arbeiten zurückzuführen sind, gehen zu Lasten des/der AN. Material geht in Eigentum des/der AN über und ist zu entsorgen. Einschl. Arbeitskräfte, einschl. aller Nebenleistungen, einschl. aller Geräte und Fahrzeuge, einschl. Hilfsmittel.
Menge: 1,000 St

#### 3.7 Baum Nr. 00210

**3.7.007 Baum Nr. 00210**
Baum  Nr. 00210, Rot-Eiche,
Wipperfürth,
Lüdenscheider Straße
Baumhöhe: 13 m,
Kronenbreite: 5 m,
Stammdurchmesser: 33,42 cm
Maßnahme: , Lichtraumprofilschnitt, Totholzbeseitigung,
Stamm- und Stockaustriebe
Pflegemethode, Steiger oder klettern, nach Wahl des/der AN unter Berücksichtigung der örtlichen Gegebenheiten.
Schadenersatzansprüche Dritter, die auf die Arbeiten zurückzuführen sind, gehen zu Lasten des/der AN. Material geht in Eigentum des/der AN über und ist zu entsorgen. Einschl. Arbeitskräfte, einschl. aller Nebenleistungen, einschl. aller Geräte und Fahrzeuge, einschl. Hilfsmittel.
Menge: 1,000 St

#### 3.8 Baum Nr. 00464

**3.8.008 Baum Nr. 00464**
Baum Nr. 00464, Feld-Ahorn,
Wipperfürth, Stadion Mühlenberg
Baumhöhe: 18 m,
Kronenbreite: 5 m,
Stammdurchmesser: 28,65 cm
Maßnahme: Totholz beseitigen
Steiger, klettern, etc. nach Wahl des/der AN unter Berücksichtigung der örtlichen Gegebenheiten.
Schadenersatzansprüche Dritter, die auf die Arbeiten zurückzuführen sind, gehen zu Lasten des/der AN. Material geht in Eigentum des/der AN über und ist zu entsorgen. Einschl. Arbeitskräfte, einschl. aller Nebenleistungen, einschl. aller Geräte und Fahrzeuge, einschl. Hilfsmittel.
Menge: 1,000 St

#### 3.9 Baum Nr. 00468

**3.9.009 Baum Nr. 00468**
Baum Nr. 00468, Wald-Kiefer,
Wipperfürth, Stadion Mühlenberg
Baumhöhe: 18 m,
Kronenbreite: 5 m,
Stammdurchmesser: 49,34 cm
Maßnahme: Totholzbeseitigung
Pflegemethode, Steiger oder klettern, nach Wahl des/der AN unter Berücksichtigung der örtlichen Gegebenheiten.
Schadenersatzansprüche Dritter, die auf die Arbeiten zurückzuführen sind, gehen zu Lasten des/der AN. Material geht in Eigentum des/der AN über und ist zu entsorgen. Einschl. Arbeitskräfte, einschl. aller Nebenleistungen, einschl. aller Geräte und Fahrzeuge, einschl. Hilfsmittel.
Menge: 1,000 St

#### 3.10 Baum Nr. 00470

**3.10.010 Baum Nr. 00470**
Baum  Nr. 00470, Feld-Ahorn,
Wipperfürth, Stadion Mühlenberg
Baumhöhe: 14 m,
Kronenbreite: 8 m,
Stammdurchmesser: 25,46 cm
Maßnahme: Totholz beseitigen
Steiger, klettern, etc. nach Wahl des/der AN unter Berücksichtigung der örtlichen Gegebenheiten.
Schadenersatzansprüche Dritter, die auf die Arbeiten zurückzuführen sind, gehen zu Lasten des/der AN. Material geht in Eigentum des/der AN über und ist zu entsorgen. Einschl. Arbeitskräfte, einschl. aller Nebenleistungen, einschl. aller Geräte und Fahrzeuge, einschl. Hilfsmittel.
Menge: 1,000 St

#### 3.11 Baum Nr. 00472

**3.11.011 Baum Nr. 00472**
Baum  Nr. 00472, Feld-Ahorn,
Wipperfürth, Stadion Mühlenberg
Baumhöhe: 13 m,
Kronenbreite: 3 m,
Stammdurchmesser: 22,28 cm
Maßnahme: Totholz beseitigen
Steiger, klettern, etc. nach Wahl des/der AN unter Berücksichtigung der örtlichen Gegebenheiten.
Schadenersatzansprüche Dritter, die auf die Arbeiten zurückzuführen sind, gehen zu Lasten des/der AN. Material geht in Eigentum des/der AN über und ist zu entsorgen. Einschl. Arbeitskräfte, einschl. aller Nebenleistungen, einschl. aller Geräte und Fahrzeuge, einschl. Hilfsmittel.
Menge: 1,000 St

#### 3.12 Baum Nr. 00474

**3.12.012 Baum Nr. 00474**
Baum  Nr. 00474, Berg-Ahorn,
Wipperfürth, Stadion Mühlenberg
Baumhöhe: 20 m,
Kronenbreite: 8 m,
Stammdurchmesser: 39,79 cm
Maßnahme: Totholzbeseitigung
Steiger, klettern, etc. nach Wahl des/der AN unter Berücksichtigung der örtlichen Gegebenheiten.
Schadenersatzansprüche Dritter, die auf die Arbeiten zurückzuführen sind, gehen zu Lasten des/der AN. Material geht in Eigentum des/der AN über und ist zu entsorgen. Einschl. Arbeitskräfte, einschl. aller Nebenleistungen, einschl. aller Geräte und Fahrzeuge, einschl. Hilfsmittel.
Menge: 1,000 St

#### 3.13 Baum Nr. 00476

**3.13.013 Baum Nr. 00476**
Baum  Nr. 00476, Feld-Ahorn,
Wipperfürth, Stadion Mühlenberg
Baumhöhe: 13 m,
Kronenbreite: 6 m,
Stammdurchmesser: 15,92 cm
Maßnahme: Totholzbeseitigung
Steiger, klettern, etc. nach Wahl des/der AN unter Berücksichtigung der örtlichen Gegebenheiten.
Schadenersatzansprüche Dritter, die auf die Arbeiten zurückzuführen sind, gehen zu Lasten des/der AN. Material geht in Eigentum des/der AN über und ist zu entsorgen. Einschl. Arbeitskräfte, einschl. aller Nebenleistungen, einschl. aller Geräte und Fahrzeuge, einschl. Hilfsmittel.
Menge: 1,000 St

#### 3.14 Baum Nr. 00478

**3.14.014 Baum Nr. 00478**
Baum  Nr. 00478, Feld-Ahorn,
Wipperfürth, Stadion Mühlenberg
Baumhöhe: 10 m,
Kronenbreite: 2 m,
Stammdurchmesser: 15,92 cm
Maßnahme: Totholzbeseitigung
Steiger, klettern, etc. nach Wahl des/der AN unter Berücksichtigung der örtlichen Gegebenheiten.
Schadenersatzansprüche Dritter, die auf die Arbeiten zurückzuführen sind, gehen zu Lasten des/der AN. Material geht in Eigentum des/der AN über und ist zu entsorgen. Einschl. Arbeitskräfte, einschl. aller Nebenleistungen, einschl. aller Geräte und Fahrzeuge, einschl. Hilfsmittel.
Menge: 1,000 St

#### 3.15 Baum Nr. 00482

**3.15.015 Baum Nr. 00482**
Baum Maßnahmen Nr. 00482, Hänge-Birke,
Wipperfürth, Stadion Mühlenberg
Baumhöhe: 15 m,
Kronenbreite: 6 m,
Stammdurchmesser: 28,65 cm
Maßnahme: Totholzbeseitigung
Steiger, klettern, etc. nach Wahl des/der AN unter Berücksichtigung der örtlichen Gegebenheiten.
Schadenersatzansprüche Dritter, die auf die Arbeiten zurückzuführen sind, gehen zu Lasten des/der AN. Material geht in Eigentum des/der AN über und ist zu entsorgen. Einschl. Arbeitskräfte, einschl. aller Nebenleistungen, einschl. aller Geräte und Fahrzeuge, einschl. Hilfsmittel.
Menge: 1,000 St

#### 3.16 Baum Nr. 00483

**3.16.016 Baum Nr. 00483**
Baum Maßnahmen Nr. 00483, Hainbuche, Wipperfürth, Stadion Mühlenberg
Baumhöhe: 15 m,
Kronenbreite: 7 m,
Stammdurchmesser: 30,24 cm
Maßnahme: Totholzbeseitigung
Steiger, klettern, etc. nach Wahl des/der AN unter Berücksichtigung der örtlichen Gegebenheiten.
Schadenersatzansprüche Dritter, die auf die Arbeiten zurückzuführen sind, gehen zu Lasten des/der AN. Material geht in Eigentum des/der AN über und ist zu entsorgen. Einschl. Arbeitskräfte, einschl. aller Nebenleistungen, einschl. aller Geräte und Fahrzeuge, einschl. Hilfsmittel.
Menge: 1,000 St

#### 3.17 Baum Nr. 00485

**3.17.017 Baum Nr. 00485**
Baum Maßnahmen Nr. 00485, Hänge-Birke, Wipperfürth, Stadion Mühlenberg
Baumhöhe: 16 m,
Kronenbreite: 5 m,
Stammdurchmesser: 35,01 cm
Maßnahme: Totholz beseitigen
Steiger, klettern, etc. nach Wahl des/der AN unter Berücksichtigung der örtlichen Gegebenheiten.
Schadenersatzansprüche Dritter, die auf die Arbeiten zurückzuführen sind, gehen zu Lasten des/der AN. Material geht in Eigentum des/der AN über und ist zu entsorgen. Einschl. Arbeitskräfte, einschl. aller Nebenleistungen, einschl. aller Geräte und Fahrzeuge, einschl. Hilfsmittel.
Menge: 1,000 St

#### 3.18 Baum Nr. 00486

**3.18.018 Baum Nr. 00486**
Baum Maßnahmen Nr. 00486, Hänge-Birke, Wipperfürth, Stadion Mühlenberg
Baumhöhe: 20 m,
Kronenbreite: 6 m,
Stammdurchmesser: 33,74 cm
Maßnahme: Totholzbeseitigung
Steiger, klettern, etc. nach Wahl des/der AN unter Berücksichtigung der örtlichen Gegebenheiten.
Schadenersatzansprüche Dritter, die auf die Arbeiten zurückzuführen sind, gehen zu Lasten des/der AN. Material geht in Eigentum des/der AN über und ist zu entsorgen. Einschl. Arbeitskräfte, einschl. aller Nebenleistungen, einschl. aller Geräte und Fahrzeuge, einschl. Hilfsmittel.
Menge: 1,000 St

#### 3.19 Baum Nr. 00491

**3.19.019 Baum Nr. 00491**
Baum Nr. 00491, Rot-Eiche, Wipperfürth, Stadion Mühlenberg
Baumhöhe: 20 m,
Kronenbreite: 12 m,
Stammdurchmesser: 52,52 cm
Maßnahme: Totholz beseitigen
Steiger, klettern, etc. nach Wahl des/der AN unter Berücksichtigung der örtlichen Gegebenheiten.
Schadenersatzansprüche Dritter, die auf die Arbeiten zurückzuführen sind, gehen zu Lasten des/der AN. Material geht in Eigentum des/der AN über und ist zu entsorgen. Einschl. Arbeitskräfte, einschl. aller Nebenleistungen, einschl. aller Geräte und Fahrzeuge, einschl. Hilfsmittel.
Menge: 1,000 St

#### 3.20 Baum Nr. 00493

**3.20.020 Baum Nr. 00493**
Baum  Nr. 00493, Europäische Lärche, Wipperfürth, Stadion Mühlenberg
Baumhöhe: 22 m,
Kronenbreite: 5 m,
Stammdurchmesser: 39,47 cm
Maßnahme: Totholzbeseitigung
Steiger, klettern, etc. nach Wahl des/der AN unter Berücksichtigung der örtlichen Gegebenheiten.
Schadenersatzansprüche Dritter, die auf die Arbeiten zurückzuführen sind, gehen zu Lasten des/der AN. Material geht in Eigentum des/der AN über und ist zu entsorgen. Einschl. Arbeitskräfte, einschl. aller Nebenleistungen, einschl. aller Geräte und Fahrzeuge, einschl. Hilfsmittel.
Menge: 1,000 St

#### 3.21 Baum Nr. 00499

**3.21.021 Baum Nr. 00499**
Baum  Nr. 00499, Silber-Ahorn,
Wipperfürth,  Am Mühlenberg
Baumhöhe: 20 m,
Kronenbreite: 8 m,
Stammdurchmesser: 36,61 cm
Maßnahme: Totholzbeseitigung
Steiger, klettern, etc. nach Wahl des/der AN unter Berücksichtigung der örtlichen Gegebenheiten.
Schadenersatzansprüche Dritter, die auf die Arbeiten zurückzuführen sind, gehen zu Lasten des/der AN. Material geht in Eigentum des/der AN über und ist zu entsorgen. Einschl. Arbeitskräfte, einschl. aller Nebenleistungen, einschl. aller Geräte und Fahrzeuge, einschl. Hilfsmittel.
Menge: 1,000 St

#### 3.22 Baum Nr. 00515

**3.22.022 Baum Nr. 00515**
Baum  Nr. 00515, Hänge-Birke,
Wipperfürth, Stadion Mühlenberg
Baumhöhe: 20 m,
Kronenbreite: 6 m,
Stammdurchmesser: 44,56 cm
Maßnahme: Totholzbeseitigung,  Einkürzung von Kronenteilen
Steiger, klettern, etc. nach Wahl des/der AN unter Berücksichtigung der örtlichen Gegebenheiten.
Schadenersatzansprüche Dritter, die auf die Arbeiten zurückzuführen sind, gehen zu Lasten des/der AN. Material geht in Eigentum des/der AN über und ist zu entsorgen. Einschl. Arbeitskräfte, einschl. aller Nebenleistungen, einschl. aller Geräte und Fahrzeuge, einschl. Hilfsmittel.
Menge: 1,000 St

#### 3.23 Baum Nr. 00262

**3.23.023 Baum Nr. 00262**
Baum  Nr. 00262, Rot-Eiche,
Wipperfürth, Surgeres-Platz
Baumhöhe: 12 m,
Kronenbreite: 6 m,
Stammdurchmesser: 44,56 cm
Maßnahme: Totholzbeseitigung, Lichtraumprofil
 Stangensäge
Steiger, klettern, etc. nach Wahl des/der AN unter Berücksichtigung der örtlichen Gegebenheiten.
Schadenersatzansprüche Dritter, die auf die Arbeiten zurückzuführen sind, gehen zu Lasten des/der AN. Material geht in Eigentum des/der AN über und ist zu entsorgen. Einschl. Arbeitskräfte, einschl. aller Nebenleistungen, einschl. aller Geräte und Fahrzeuge, einschl. Hilfsmittel.
Menge: 1,000 St

#### 3.24 Baum Nr. 00591

**3.24.024 Baum Nr. 00591**
Baum  Nr. 00591, Rot-Eiche,
Wipperfürth, Am Mühlenberg
Baumhöhe: 23 m,
Kronenbreite: 7 m,
Stammdurchmesser: 38,2 cm
Maßnahme: Totholz beseitigen
Steiger, klettern, etc. nach Wahl des/der AN unter Berücksichtigung der örtlichen Gegebenheiten.
Schadenersatzansprüche Dritter, die auf die Arbeiten zurückzuführen sind, gehen zu Lasten des/der AN. Material geht in Eigentum des/der AN über und ist zu entsorgen. Einschl. Arbeitskräfte, einschl. aller Nebenleistungen, einschl. aller Geräte und Fahrzeuge, einschl. Hilfsmittel.
Menge: 1,000 St

#### 3.25 Baum Nr. 00610

**3.25.025 Baum Nr. 00610**
Baum  Nr. 00610, Rot-Eiche,
Wipperfürth,  Am Mühlenberg
Baumhöhe: 25 m,
Kronenbreite: 6 m,
Stammdurchmesser: 41,38 cm
Maßnahme: Totholz beseitigen
Steiger, klettern, etc. nach Wahl des/der AN unter Berücksichtigung der örtlichen Gegebenheiten.
Schadenersatzansprüche Dritter, die auf die Arbeiten zurückzuführen sind, gehen zu Lasten des/der AN. Material geht in Eigentum des/der AN über und ist zu entsorgen. Einschl. Arbeitskräfte, einschl. aller Nebenleistungen, einschl. aller Geräte und Fahrzeuge, einschl. Hilfsmittel.
Menge: 1,000 St

#### 3.26 Baum Nr. 00621

**3.26.026 Baum Nr. 00621**
Baum Maßnahmen Nr. 00621, Vogel-Kirsche, Wipperfürth,  Am Mühlenberg
Baumhöhe: 18 m,
Kronenbreite: 10 m,
Stammdurchmesser: 38,2 cm
Maßnahme: Totholz beseitigen
Steiger, klettern, etc. nach Wahl des/der AN unter Berücksichtigung der örtlichen Gegebenheiten.
Schadenersatzansprüche Dritter, die auf die Arbeiten zurückzuführen sind, gehen zu Lasten des/der AN. Material geht in Eigentum des/der AN über und ist zu entsorgen. Einschl. Arbeitskräfte, einschl. aller Nebenleistungen, einschl. aller Geräte und Fahrzeuge, einschl. Hilfsmittel.
Menge: 1,000 St

#### 3.27 Baum Nr. 00624

**3.27.027 Baum Nr. 00624**
Baum  Nr. 00624, Echte Walnuss,
Wipperfürth, Am Mühlenberg
Baumhöhe: 20 m,
Kronenbreite: 8 m,
Stammdurchmesser: 44,56 cm
Maßnahme: Sondermaßnahmen, Totholz beseitigen
Steiger, klettern, etc. nach Wahl des/der AN unter Berücksichtigung der örtlichen Gegebenheiten.
Schadenersatzansprüche Dritter, die auf die Arbeiten zurückzuführen sind, gehen zu Lasten des/der AN. Material geht in Eigentum des/der AN über und ist zu entsorgen. Einschl. Arbeitskräfte, einschl. aller Nebenleistungen, einschl. aller Geräte und Fahrzeuge, einschl. Hilfsmittel.
Menge: 1,000 St

#### 3.28 Baum Nr. 00625

**3.28.028 Baum Nr. 00625**
Baum  Nr. 00625, Silber-Ahorn,
Wipperfürth, Am Mühlenberg
Baumhöhe: 20 m,
Kronenbreite: 12 m,
Stammdurchmesser: 57,3 cm
Maßnahme: Eingehende Untersuchung, Totholz beseitigen
Steiger, klettern, etc. nach Wahl des/der AN unter Berücksichtigung der örtlichen Gegebenheiten.
Schadenersatzansprüche Dritter, die auf die Arbeiten zurückzuführen sind, gehen zu Lasten des/der AN. Material geht in Eigentum des/der AN über und ist zu entsorgen. Einschl. Arbeitskräfte, einschl. aller Nebenleistungen, einschl. aller Geräte und Fahrzeuge, einschl. Hilfsmittel.
Menge: 1,000 St

#### 3.29 Baum Nr. 00658

**3.29.029 Baum Nr. 00658**
Baum  Nr. 00658, Silber-Ahorn,
Wipperfürth, Am Mühlenberg
Baumhöhe: 17 m,
Kronenbreite: 7 m,
Stammdurchmesser: 38,2 cm
Maßnahme: Totholzbeseitigung
Steiger, klettern, etc. nach Wahl des/der AN unter Berücksichtigung der örtlichen Gegebenheiten.
Schadenersatzansprüche Dritter, die auf die Arbeiten zurückzuführen sind, gehen zu Lasten des/der AN. Material geht in Eigentum des/der AN über und ist zu entsorgen. Einschl. Arbeitskräfte, einschl. aller Nebenleistungen, einschl. aller Geräte und Fahrzeuge, einschl. Hilfsmittel.
Menge: 1,000 St

#### 3.30 Baum Nr. 00663

**3.30.030 Baum Nr. 00663**
Baum  Nr. 00663, Rot-Eiche,
Wipperfürth, Am Mühlenberg
Baumhöhe: 20 m,
Kronenbreite: 9 m,
Stammdurchmesser: 54,11 cm
Maßnahme: Totholzbeseitigung
Steiger, klettern, etc. nach Wahl des/der AN unter Berücksichtigung der örtlichen Gegebenheiten.
Schadenersatzansprüche Dritter, die auf die Arbeiten zurückzuführen sind, gehen zu Lasten des/der AN. Material geht in Eigentum des/der AN über und ist zu entsorgen. Einschl. Arbeitskräfte, einschl. aller Nebenleistungen, einschl. aller Geräte und Fahrzeuge, einschl. Hilfsmittel.
Menge: 1,000 St

#### 3.31 Baum Nr. 00665

**3.31.031 Baum Nr. 00665, Stiel-Eiche,**
Baum  Nr. 00665, Stiel-Eiche,
Wipperfürth, Am Mühlenberg
Baumhöhe: 12 m,
Kronenbreite: 7 m,
Stammdurchmesser: 28,65 cm
Maßnahme: Totholz beseitigen
Steiger, klettern, etc. nach Wahl des/der AN unter Berücksichtigung der örtlichen Gegebenheiten.
Schadenersatzansprüche Dritter, die auf die Arbeiten zurückzuführen sind, gehen zu Lasten des/der AN. Material geht in Eigentum des/der AN über und ist zu entsorgen. Einschl. Arbeitskräfte, einschl. aller Nebenleistungen, einschl. aller Geräte und Fahrzeuge, einschl. Hilfsmittel.
Menge: 1,000 St

#### 3.32 Baum Nr. 00695

**3.32.032 Baum Nr. 00695, Gemeine Esche,**
Baum  Nr. 00695, Gemeine Esche,
Wipperfürth, Am Mühlenberg
Baumhöhe: 15 m,
Kronenbreite: 6 m,
Stammdurchmesser: 39,79 cm
Maßnahme: Totholz beseitigen
Steiger, klettern, etc. nach Wahl des/der AN unter Berücksichtigung der örtlichen Gegebenheiten.
Schadenersatzansprüche Dritter, die auf die Arbeiten zurückzuführen sind, gehen zu Lasten des/der AN. Material geht in Eigentum des/der AN über und ist zu entsorgen. Einschl. Arbeitskräfte, einschl. aller Nebenleistungen, einschl. aller Geräte und Fahrzeuge, einschl. Hilfsmittel.
Menge: 1,000 St

#### 3.33 Baum Nr. 00916

**3.33.033 Baum Nr. 00916, Weißer Maulbeerbaum,**
Baum  Nr. 00916, Weißer Maulbeerbaum,
Wipperfürth, Wupperstraße/Ohler Wiesen
Baumhöhe: 14 m,
Kronenbreite: 6 m,
Stammdurchmesser: 49,34 cm
Maßnahme: Lichtraumprofilschnitt, Lichtraumprofil Stangensäge, Totholzbeseitigung
Steiger, klettern, etc. nach Wahl des/der AN unter Berücksichtigung der örtlichen Gegebenheiten.
Schadenersatzansprüche Dritter, die auf die Arbeiten zurückzuführen sind, gehen zu Lasten des/der AN. Material geht in Eigentum des/der AN über und ist zu entsorgen. Einschl. Arbeitskräfte, einschl. aller Nebenleistungen, einschl. aller Geräte und Fahrzeuge, einschl. Hilfsmittel.
Menge: 1,000 St

#### 3.34 Baum Nr. 01007

**3.34.034 Baum Nr. 01007, Schwarz- Kiefer,**
Baum  Nr. 01007, Kolchischer Ahorn,
Wipperfürth, Lüdenscheider Straße, Am Spielplatz Ohler Wiesen
Baumhöhe: 18 m,
Kronenbreite: 10 m,
Stammdurchmesser: 42,97 cm
Maßnahme: Totholzbeseitigung
Steiger, klettern, etc. nach Wahl des/der AN unter Berücksichtigung der örtlichen Gegebenheiten.
Schadenersatzansprüche Dritter, die auf die Arbeiten zurückzuführen sind, gehen zu Lasten des/der AN. Material geht in Eigentum des/der AN über und ist zu entsorgen. Einschl. Arbeitskräfte, einschl. aller Nebenleistungen, einschl. aller Geräte und Fahrzeuge, einschl. Hilfsmittel.
Menge: 1,000 St

#### 3.35 Baum Nr. 01031

**3.35.035 Baum Nr. 01031, Mahagoni-Kirsche,**
Baum  Nr. 01031, Mahagoni-Kirsche,
Wipperfürth, Lüdenscheiderstraße/Spielplatz Ohler Wiesen
Baumhöhe: 10 m,
Kronenbreite: 4 m,
Stammdurchmesser: 28,65 cm
Maßnahme: Eingehende Untersuchung, Totholz beseitigen
Steiger, klettern, etc. nach Wahl des/der AN unter Berücksichtigung der örtlichen Gegebenheiten.
Schadenersatzansprüche Dritter, die auf die Arbeiten zurückzuführen sind, gehen zu Lasten des/der AN. Material geht in Eigentum des/der AN über und ist zu entsorgen. Einschl. Arbeitskräfte, einschl. aller Nebenleistungen, einschl. aller Geräte und Fahrzeuge, einschl. Hilfsmittel.
Menge: 1,000 St

#### 3.36 Baum Nr. 01724

**3.36.036 Baum Nr. 01724, Fächer-Ahorn,**
Baum  Nr. 01724, Fächer-Ahorn,
Wipperfürth, Alte Kölner Straße
Baumhöhe: 14 m,
Kronenbreite: 8 m,
Stammdurchmesser: 44,56 cm
Maßnahme: Totholzbeseitigung
Steiger, klettern, etc. nach Wahl des/der AN unter Berücksichtigung der örtlichen Gegebenheiten.
Schadenersatzansprüche Dritter, die auf die Arbeiten zurückzuführen sind, gehen zu Lasten des/der AN. Material geht in Eigentum des/der AN über und ist zu entsorgen. Einschl. Arbeitskräfte, einschl. aller Nebenleistungen, einschl. aller Geräte und Fahrzeuge, einschl. Hilfsmittel.
Menge: 1,000 St

#### 3.37 Baum Nr. 01889

**3.37.037 Baum Nr. 01889, Hänge Birke,**
Baum  Nr. 01889, Hänge Birke,
Wipperfürth, Kreuzberg, Westfalenstraße
Baumhöhe: 16 m,
Kronenbreite: 8 m,
Stammdurchmesser: 37,56 cm
Maßnahme: Eingehende Untersuchung, Totholz beseitigen
Steiger, klettern, etc. nach Wahl des/der AN unter Berücksichtigung der örtlichen Gegebenheiten.
Schadenersatzansprüche Dritter, die auf die Arbeiten zurückzuführen sind, gehen zu Lasten des/der AN. Material geht in Eigentum des/der AN über und ist zu entsorgen. Einschl. Arbeitskräfte, einschl. aller Nebenleistungen, einschl. aller Geräte und Fahrzeuge, einschl. Hilfsmittel.
Menge: 1,000 St

#### 3.38 Baum Nr. 01941

**3.38.038 Baum Nr. 01941, Winter-Linde,**
Baum  Nr. 01941, Winter-Linde,
Wipperfürth, Hochstraße
Baumhöhe: 15 m,
Kronenbreite: 5 m,
Stammdurchmesser: 95,49 cm
Maßnahme: Eingehende Untersuchung, Stamm- und Stockaustriebe, Lichtraumprofil Stangensäge
Steiger, klettern, etc. nach Wahl des/der AN unter Berücksichtigung der örtlichen Gegebenheiten.
Schadenersatzansprüche Dritter, die auf die Arbeiten zurückzuführen sind, gehen zu Lasten des/der AN. Material geht in Eigentum des/der AN über und ist zu entsorgen. Einschl. Arbeitskräfte, einschl. aller Nebenleistungen, einschl. aller Geräte und Fahrzeuge, einschl. Hilfsmittel.
Menge: 1,000 St

#### 3.39 Baum Nr. 2787

**3.39.0396 Baum Nr. 2787, Winter-Linde,**
Baum  Nr. 2787, Winter-Linde,
Wipperfürth, Weststraße
Baumhöhe: 17 m,
Kronenbreite: 10 m,
Stammdurchmesser: 57,3 cm
Maßnahme: Totholzbeseitigung, Stamm- und Stockaustriebe
Steiger, klettern, etc. nach Wahl des/der AN unter Berücksichtigung der örtlichen Gegebenheiten.
Schadenersatzansprüche Dritter, die auf die Arbeiten zurückzuführen sind, gehen zu Lasten des/der AN. Material geht in Eigentum des/der AN über und ist zu entsorgen. Einschl. Arbeitskräfte, einschl. aller Nebenleistungen, einschl. aller Geräte und Fahrzeuge, einschl. Hilfsmittel.
Menge: 1,000 St

#### 3.40 Baum Nr. 2790

**3.40.040 Baum Nr. 2790, Winter-Linde,**
Baum  Nr. 2790, Winter-Linde,
Wipperfürth, Weststraße
Baumhöhe: 17 m,
Kronenbreite: 11 m,
Stammdurchmesser: 59,21 cm
Maßnahme: Totholz beseitigen
Steiger, klettern, etc. nach Wahl des/der AN unter Berücksichtigung der örtlichen Gegebenheiten.
Schadenersatzansprüche Dritter, die auf die Arbeiten zurückzuführen sind, gehen zu Lasten des/der AN. Material geht in Eigentum des/der AN über und ist zu entsorgen. Einschl. Arbeitskräfte, einschl. aller Nebenleistungen, einschl. aller Geräte und Fahrzeuge, einschl. Hilfsmittel.
Menge: 1,000 St

#### 3.41 Baum Nr. 2839

**3.41.041 Baum Nr. 2839, Robinie,**
Baum  Nr. 2839, Robinie,
Wipperfürth, Lenneper Straße
Baumhöhe: 15 m,
Kronenbreite: 6 m,
Stammdurchmesser: 42,02 cm
Maßnahme: Totholzbeseitigung
Steiger, klettern, etc. nach Wahl des/der AN unter Berücksichtigung der örtlichen Gegebenheiten.
Schadenersatzansprüche Dritter, die auf die Arbeiten zurückzuführen sind, gehen zu Lasten des/der AN. Material geht in Eigentum des/der AN über und ist zu entsorgen. Einschl. Arbeitskräfte, einschl. aller Nebenleistungen, einschl. aller Geräte und Fahrzeuge, einschl. Hilfsmittel.
Menge: 1,000 St

#### 3.42 Baum Nr. 2841

**3.42.042 Baum Nr. 2841, Spitz Ahorn, Lenneper Straße**
Baum  Nr. 2841, Spitz Ahorn, Lenneper Straße
Wipperfürth, Lenneper Straße
Baumhöhe: 14 m,
Kronenbreite: 7 m,
Stammdurchmesser: 36,92 cm
Maßnahme: Totholz beseitigen
Steiger, klettern, etc. nach Wahl des/der AN unter Berücksichtigung der örtlichen Gegebenheiten.
Schadenersatzansprüche Dritter, die auf die Arbeiten zurückzuführen sind, gehen zu Lasten des/der AN. Material geht in Eigentum des/der AN über und ist zu entsorgen. Einschl. Arbeitskräfte, einschl. aller Nebenleistungen, einschl. aller Geräte und Fahrzeuge, einschl. Hilfsmittel.
Menge: 1,000 St

#### 3.43 Baum Nr. 2845

**3.43.043 Baum Nr. 2845, Spitz-Ahorn,**
Baum  Nr. 2845, Spitz-Ahorn,
Wipperfürth, Lenneper Straße
Baumhöhe: 14 m,
Kronenbreite: 9 m,
Stammdurchmesser: 32,47 cm
Maßnahme: Totholzbeseitigung
Steiger, klettern, etc. nach Wahl des/der AN unter Berücksichtigung der örtlichen Gegebenheiten.
Schadenersatzansprüche Dritter, die auf die Arbeiten zurückzuführen sind, gehen zu Lasten des/der AN. Material geht in Eigentum des/der AN über und ist zu entsorgen. Einschl. Arbeitskräfte, einschl. aller Nebenleistungen, einschl. aller Geräte und Fahrzeuge, einschl. Hilfsmittel.
Menge: 1,000 St

#### 3.44 Baum Nr. 2888

**3.44.044 Baum Nr. 2888, Morgenländische Platane,**
Baum  Nr. 2888, Morgenländische Platane,
Wipperfürth, An der Ziegelei
Baumhöhe: 12 m,
Kronenbreite: 4 m,
Stammdurchmesser: 23,55 cm
Maßnahme: Nachuntersuchung Klettern
Steiger, klettern, etc. nach Wahl des/der AN unter Berücksichtigung der örtlichen Gegebenheiten.
Schadenersatzansprüche Dritter, die auf die Arbeiten zurückzuführen sind, gehen zu Lasten des/der AN. Material geht in Eigentum des/der AN über und ist zu entsorgen. Einschl. Arbeitskräfte, einschl. aller Nebenleistungen, einschl. aller Geräte und Fahrzeuge, einschl. Hilfsmittel.
Menge: 1,000 St

#### 3.45 Baum Nr. 3632

**3.45.045 Baum Nr. 3632, Spitz-Ahorn,**
Baum  Nr. 3632, Spitz-Ahorn,
Wipperfürth, Berghof
Baumhöhe: 12 m,
Kronenbreite: 10 m,
Stammdurchmesser: 41,7 cm
Maßnahme: Totholzbeseitigung, Lichtraumprofilschnitt
Steiger, klettern, etc. nach Wahl des/der AN unter Berücksichtigung der örtlichen Gegebenheiten.
Schadenersatzansprüche Dritter, die auf die Arbeiten zurückzuführen sind, gehen zu Lasten des/der AN. Material geht in Eigentum des/der AN über und ist zu entsorgen. Einschl. Arbeitskräfte, einschl. aller Nebenleistungen, einschl. aller Geräte und Fahrzeuge, einschl. Hilfsmittel.
Menge: 1,000 St

#### 3.46 Baum Nr. 4291

**3.46.046 Baum Nr. 4291, Spitz-Ahorn,**
Baum  Nr. 4291, Spitz-Ahorn,
Wipperfürth, Gaulstraße
Baumhöhe: 13 m,
Kronenbreite: 9 m,
Stammdurchmesser: 54,11 cm
Maßnahme: Totholzbeseitigung, Kroneneinkürzung
Steiger, klettern, etc. nach Wahl des/der AN unter Berücksichtigung der örtlichen Gegebenheiten.
Schadenersatzansprüche Dritter, die auf die Arbeiten zurückzuführen sind, gehen zu Lasten des/der AN. Material geht in Eigentum des/der AN über und ist zu entsorgen. Einschl. Arbeitskräfte, einschl. aller Nebenleistungen, einschl. aller Geräte und Fahrzeuge, einschl. Hilfsmittel.
Menge: 1,000 St

#### 3.47 Baum Nr. 00253

**3.47.047 Baum Nr. 00253,**
Baum  Nr. 00253, Rot-Eiche,
Wipperfürth, Surgeres-Platz
Baumhöhe: 16 m,
Kronenbreite: 7 m,
Stammdurchmesser: 38,2 cm
Maßnahme: Totholzbeseitigung,
Steiger, klettern, etc. nach Wahl des/der AN unter Berücksichtigung der örtlichen Gegebenheiten.
Schadenersatzansprüche Dritter, die auf die Arbeiten zurückzuführen sind, gehen zu Lasten des/der AN. Material geht in Eigentum des/der AN über und ist zu entsorgen. Einschl. Arbeitskräfte, einschl. aller Nebenleistungen, einschl. aller Geräte und Fahrzeuge, einschl. Hilfsmittel.
Menge: 1,000 St

#### 3.48 Baum Nr. 00255

**3.48.048 Baum Nr. 00255**
Baum  Nr. 00255, Rot-Eiche,
Wipperfürth, Surgeres-Platz
Baumhöhe: 16 m,
Kronenbreite: 8 m,
Stammdurchmesser: 46,15 cm
Maßnahme: Totholzbeseitigung,
Steiger, klettern, etc. nach Wahl des/der AN unter Berücksichtigung der örtlichen Gegebenheiten.
Schadenersatzansprüche Dritter, die auf die Arbeiten zurückzuführen sind, gehen zu Lasten des/der AN. Material geht in Eigentum des/der AN über und ist zu entsorgen. Einschl. Arbeitskräfte, einschl. aller Nebenleistungen, einschl. aller Geräte und Fahrzeuge, einschl. Hilfsmittel.
Menge: 1,000 St

#### 3.49 Baum Nr. 00257

**3.49.049 Baum Nr. 00257**
Baum  Nr. 00257, Surgeres-Platz,
Wipperfürth,
Baumhöhe: 15 m,
Kronenbreite: 7 m,
Stammdurchmesser: 44,56 cm
Maßnahme: Totholzbeseitigung, Sondermaßnahmen Höhlungen ansehen,
Steiger, klettern, etc. nach Wahl des/der AN unter Berücksichtigung der örtlichen Gegebenheiten.
Schadenersatzansprüche Dritter, die auf die Arbeiten zurückzuführen sind, gehen zu Lasten des/der AN. Material geht in Eigentum des/der AN über und ist zu entsorgen. Einschl. Arbeitskräfte, einschl. aller Nebenleistungen, einschl. aller Geräte und Fahrzeuge, einschl. Hilfsmittel.
Menge: 1,000 St

#### 3.50 Baum Nr. 00258

**3.50.050 Baum Nr. 00258**
Baum  Nr. 00258, Winter-Linde,
Wipperfürth, Surgeres-Platz
Baumhöhe: 10 m,
Kronenbreite: 5 m,
Stammdurchmesser: 30,24 cm
Maßnahme: Totholzbeseitigung, Lichtraumprofil Stangensäge,
Steiger, klettern, etc. nach Wahl des/der AN unter Berücksichtigung der örtlichen Gegebenheiten.
Schadenersatzansprüche Dritter, die auf die Arbeiten zurückzuführen sind, gehen zu Lasten des/der AN. Material geht in Eigentum des/der AN über und ist zu entsorgen. Einschl. Arbeitskräfte, einschl. aller Nebenleistungen, einschl. aller Geräte und Fahrzeuge, einschl. Hilfsmittel.
Menge: 1,000 St

#### 3.51 Baum Nr. 00259

**3.51.051 Baum Nr. 00259**
Baum  Nr. 00259, Rot-Eiche,
Wipperfürth, Surgeres-Platz
Baumhöhe: 14 m,
Kronenbreite: 7 m,
Stammdurchmesser: 52,52 cm
Maßnahme: Einkürzung von Kronenteilen, Totholzbeseitigung,
Steiger, klettern, etc. nach Wahl des/der AN unter Berücksichtigung der örtlichen Gegebenheiten.
Schadenersatzansprüche Dritter, die auf die Arbeiten zurückzuführen sind, gehen zu Lasten des/der AN. Material geht in Eigentum des/der AN über und ist zu entsorgen. Einschl. Arbeitskräfte, einschl. aller Nebenleistungen, einschl. aller Geräte und Fahrzeuge, einschl. Hilfsmittel.
Menge: 1,000 St

#### 3.52 Baum Nr. 00260

**3.52.052 Baum Nr. 00260**
Baum  Nr. 00260, Rot-Eiche,
Wipperfürth, Surgeres-Platz
Baumhöhe: 11 m,
Kronenbreite: 5 m,
Stammdurchmesser: 33,42 cm
Maßnahme: Totholzbeseitigung,
Steiger, klettern, etc. nach Wahl des/der AN unter Berücksichtigung der örtlichen Gegebenheiten.
Schadenersatzansprüche Dritter, die auf die Arbeiten zurückzuführen sind, gehen zu Lasten des/der AN. Material geht in Eigentum des/der AN über und ist zu entsorgen. Einschl. Arbeitskräfte, einschl. aller Nebenleistungen, einschl. aller Geräte und Fahrzeuge, einschl. Hilfsmittel.
Menge: 1,000 St

#### 3.53 Baum Nr. 00163

**3.53.053 Baum Nr. 00163, Robinie,**
Baum  Nr. 00163, Robinie,
Wipperfürth, Robinienweg
Baumhöhe: 15 m,
Kronenbreite: 4 m,
Stammdurchmesser: 23,55 cm
Maßnahme: Totholzbeseitigung,
Steiger, klettern, etc. nach Wahl des/der AN unter Berücksichtigung der örtlichen Gegebenheiten.
Schadenersatzansprüche Dritter, die auf die Arbeiten zurückzuführen sind, gehen zu Lasten des/der AN. Material geht in Eigentum des/der AN über und ist zu entsorgen. Einschl. Arbeitskräfte, einschl. aller Nebenleistungen, einschl. aller Geräte und Fahrzeuge, einschl. Hilfsmittel.
Menge: 1,000 St

#### 3.54 Baum Nr. 00166

**3.54.054 Baum Nr. 00166, Robinie,**
Baum  Nr. 00166, Robinie,
Wipperfürth, Robinienweg
Baumhöhe: 15 m,
Kronenbreite: 7 m,
Stammdurchmesser: 32,47 cm
Maßnahme: Totholzbeseitigung,
Steiger, klettern, etc. nach Wahl des/der AN unter Berücksichtigung der örtlichen Gegebenheiten.
Schadenersatzansprüche Dritter, die auf die Arbeiten zurückzuführen sind, gehen zu Lasten des/der AN. Material geht in Eigentum des/der AN über und ist zu entsorgen. Einschl. Arbeitskräfte, einschl. aller Nebenleistungen, einschl. aller Geräte und Fahrzeuge, einschl. Hilfsmittel.
Menge: 1,000 St

#### 3.55 Baum Nr. 00169

**3.55.055 Baum Nr. 00169, Robinie,**
Baum  Nr. 00169, Robinie,
Wipperfürth, Robinienweg
Baumhöhe: 8 m,
Kronenbreite: 3 m,
Stammdurchmesser: 14,32 cm
Maßnahme: Totholz beseitigen,
Steiger, klettern, etc. nach Wahl des/der AN unter Berücksichtigung der örtlichen Gegebenheiten.
Schadenersatzansprüche Dritter, die auf die Arbeiten zurückzuführen sind, gehen zu Lasten des/der AN. Material geht in Eigentum des/der AN über und ist zu entsorgen. Einschl. Arbeitskräfte, einschl. aller Nebenleistungen, einschl. aller Geräte und Fahrzeuge, einschl. Hilfsmittel.
Menge: 1,000 St

#### 3.56 Baum Nr. 00171

**3.56.056 Baum Nr. 00171, Robinie,**
Baum  Nr. 00171, Robinie,
Wipperfürth, Robinienweg
Baumhöhe: 16 m,
Kronenbreite: 5 m,
Stammdurchmesser: 30,56 cm
Maßnahme: Totholz beseitigen,
Steiger, klettern, etc. nach Wahl des/der AN unter Berücksichtigung der örtlichen Gegebenheiten.
Schadenersatzansprüche Dritter, die auf die Arbeiten zurückzuführen sind, gehen zu Lasten des/der AN. Material geht in Eigentum des/der AN über und ist zu entsorgen. Einschl. Arbeitskräfte, einschl. aller Nebenleistungen, einschl. aller Geräte und Fahrzeuge, einschl. Hilfsmittel.
Menge: 1,000 St

#### 3.57 Baum Nr. 00179

**3.57.057 Baum Nr. 00179, Robinie,**
Baum  Nr. 00179, Robinie,
Wipperfürth, Robinienweg
Baumhöhe: 12 m,
Kronenbreite: 6 m,
Stammdurchmesser: 22,92 cm
Maßnahme: Totholz beseitigen,
Steiger, klettern, etc. nach Wahl des/der AN unter Berücksichtigung der örtlichen Gegebenheiten.
Schadenersatzansprüche Dritter, die auf die Arbeiten zurückzuführen sind, gehen zu Lasten des/der AN. Material geht in Eigentum des/der AN über und ist zu entsorgen. Einschl. Arbeitskräfte, einschl. aller Nebenleistungen, einschl. aller Geräte und Fahrzeuge, einschl. Hilfsmittel.
Menge: 1,000 St

#### 3.58 Baum Nr. 001979

**3.58.058 Baum Nr. 001979, Echte Walnuss,**
Baum  Nr. 001979, Echte Walnuss,
Wipperfürth, Wipperfeld/Schulstraße
Baumhöhe: 12 m,
Kronenbreite: 6 m,
Stammdurchmesser: 22,28 cm
Maßnahme: Eingehende Untersuchung,
Steiger, klettern, etc. nach Wahl des/der AN unter Berücksichtigung der örtlichen Gegebenheiten.
Schadenersatzansprüche Dritter, die auf die Arbeiten zurückzuführen sind, gehen zu Lasten des/der AN. Material geht in Eigentum des/der AN über und ist zu entsorgen. Einschl. Arbeitskräfte, einschl. aller Nebenleistungen, einschl. aller Geräte und Fahrzeuge, einschl. Hilfsmittel.
Menge: 1,000 St

#### 3.59 Baum Nr. 002024

**3.59.059 Baum Nr. 002024, Winter- Linde,**
Baum  Nr. 002024, Winter- Linde,
Wipperfürth, Niederwipper
Baumhöhe: 15 m,
Kronenbreite: 8 m,
Stammdurchmesser: 55,7 cm
Maßnahme: Totholzbeseitigung, Kronenpflege,
Steiger, klettern, etc. nach Wahl des/der AN unter Berücksichtigung der örtlichen Gegebenheiten.
Schadenersatzansprüche Dritter, die auf die Arbeiten zurückzuführen sind, gehen zu Lasten des/der AN. Material geht in Eigentum des/der AN über und ist zu entsorgen. Einschl. Arbeitskräfte, einschl. aller Nebenleistungen, einschl. aller Geräte und Fahrzeuge, einschl. Hilfsmittel.
Menge: 1,000 St

#### 3.60 Baum Nr. 002025

**3.60.060 Baum Nr. 002025, Winter- Linde,**
Baum  Nr. 002025, Winter- Linde,
Wipperfürth, Niederwipper
Baumhöhe: 15 m,
Kronenbreite: 8 m,
Stammdurchmesser: 55,7 cm
Maßnahme: Totholzbeseitigung,
Steiger, klettern, etc. nach Wahl des/der AN unter Berücksichtigung der örtlichen Gegebenheiten.
Schadenersatzansprüche Dritter, die auf die Arbeiten zurückzuführen sind, gehen zu Lasten des/der AN. Material geht in Eigentum des/der AN über und ist zu entsorgen. Einschl. Arbeitskräfte, einschl. aller Nebenleistungen, einschl. aller Geräte und Fahrzeuge, einschl. Hilfsmittel.
Menge: 1,000 St

#### 3.61 Baum Nr. 002027

**3.61.061 Baum Nr. 002027, Winter- Linde,**
Baum  Nr. 002027, Winter- Linde,
Wipperfürth, Niederwipper
Baumhöhe: 17 m,
Kronenbreite: 7 m,
Stammdurchmesser: 55,7 cm
Maßnahme: Totholzbeseitigung,
Steiger, klettern, etc. nach Wahl des/der AN unter Berücksichtigung der örtlichen Gegebenheiten.
Schadenersatzansprüche Dritter, die auf die Arbeiten zurückzuführen sind, gehen zu Lasten des/der AN. Material geht in Eigentum des/der AN über und ist zu entsorgen. Einschl. Arbeitskräfte, einschl. aller Nebenleistungen, einschl. aller Geräte und Fahrzeuge, einschl. Hilfsmittel.
Menge: 1,000 St

#### 3.62 Baum Nr. 002028

**3.62.062 Baum Nr. 002028, Winter- Linde,**
Baum  Nr. 002028, Winter- Linde,
Wipperfürth, Niederwipper
Baumhöhe: 15 m,
Kronenbreite: 8 m,
Stammdurchmesser: 50,93 cm
Maßnahme: Totholzbeseitigung,
Steiger, klettern, etc. nach Wahl des/der AN unter Berücksichtigung der örtlichen Gegebenheiten.
Schadenersatzansprüche Dritter, die auf die Arbeiten zurückzuführen sind, gehen zu Lasten des/der AN. Material geht in Eigentum des/der AN über und ist zu entsorgen. Einschl. Arbeitskräfte, einschl. aller Nebenleistungen, einschl. aller Geräte und Fahrzeuge, einschl. Hilfsmittel.
Menge: 1,000 St

#### 3.63 Baum Nr. 00304

**3.63.063 Baum Nr. 00304**
Baum  Nr. 00304, Vogel-Kirsche,
Wipperfürth, Ostlandstraße
Baumhöhe: 14 m,
Kronenbreite: 6 m,
Stammdurchmesser: 33,42 cm
Maßnahme: Totholzbeseitigung,
Steiger, klettern, etc. nach Wahl des/der AN unter Berücksichtigung der örtlichen Gegebenheiten.
Schadenersatzansprüche Dritter, die auf die Arbeiten zurückzuführen sind, gehen zu Lasten des/der AN. Material geht in Eigentum des/der AN über und ist zu entsorgen. Einschl. Arbeitskräfte, einschl. aller Nebenleistungen, einschl. aller Geräte und Fahrzeuge, einschl. Hilfsmittel.
Menge: 1,000 St

#### 3.64 Baum Nr. 002044

**3.64.064 Baum Nr. 002044, Winter- Linde,**
Baum  Nr. 002044, Winter- Linde,
Wipperfürth, Niederwipper
Baumhöhe: 15 m,
Kronenbreite: 9 m,
Stammdurchmesser: 44,56 cm
Maßnahme: Totholzbeseitigung, Kronenpflege
Steiger, klettern, etc. nach Wahl des/der AN unter Berücksichtigung der örtlichen Gegebenheiten.
Schadenersatzansprüche Dritter, die auf die Arbeiten zurückzuführen sind, gehen zu Lasten des/der AN. Material geht in Eigentum des/der AN über und ist zu entsorgen. Einschl. Arbeitskräfte, einschl. aller Nebenleistungen, einschl. aller Geräte und Fahrzeuge, einschl. Hilfsmittel.
Menge: 1,000 St

#### 3.65 Baum Nr. 002046

**3.65.065 Baum Nr. 002046, Winter- Linde,**
Baum  Nr. 002046, Winter- Linde,
Wipperfürth, Niederwipper
Baumhöhe: 15 m,
Kronenbreite: 6 m,
Stammdurchmesser: 44,56 cm
Maßnahme: Totholzbeseitigung, Baumfremder Bewuchs
Steiger, klettern, etc. nach Wahl des/der AN unter Berücksichtigung der örtlichen Gegebenheiten.
Schadenersatzansprüche Dritter, die auf die Arbeiten zurückzuführen sind, gehen zu Lasten des/der AN. Material geht in Eigentum des/der AN über und ist zu entsorgen. Einschl. Arbeitskräfte, einschl. aller Nebenleistungen, einschl. aller Geräte und Fahrzeuge, einschl. Hilfsmittel.
Menge: 1,000 St

#### 3.66 Baum Nr. 002048

**3.66.066 Baum Nr. 002048, Winter- Linde,**
Baum  Nr. 002048, Winter- Linde,
Wipperfürth, Niederwipper
Baumhöhe: 18 m,
Kronenbreite: 9 m,
Stammdurchmesser: 60,48 cm
Maßnahme: Totholzbeseitigung, Kronensicherung
Steiger, klettern, etc. nach Wahl des/der AN unter Berücksichtigung der örtlichen Gegebenheiten.
Schadenersatzansprüche Dritter, die auf die Arbeiten zurückzuführen sind, gehen zu Lasten des/der AN. Material geht in Eigentum des/der AN über und ist zu entsorgen. Einschl. Arbeitskräfte, einschl. aller Nebenleistungen, einschl. aller Geräte und Fahrzeuge, einschl. Hilfsmittel.
Menge: 1,000 St

#### 3.67 Baum Nr. 002049

**3.67.067 Baum Nr. 002049, Winter- Linde,**
Baum  Nr. 002049, Winter- Linde,
Wipperfürth, Niederwipper
Baumhöhe: 18 m,
Kronenbreite: 9 m,
Stammdurchmesser: 52,52 cm
Maßnahme: Totholzbeseitigung, Stamm- und Stockaustriebe
Steiger, klettern, etc. nach Wahl des/der AN unter Berücksichtigung der örtlichen Gegebenheiten.
Schadenersatzansprüche Dritter, die auf die Arbeiten zurückzuführen sind, gehen zu Lasten des/der AN. Material geht in Eigentum des/der AN über und ist zu entsorgen. Einschl. Arbeitskräfte, einschl. aller Nebenleistungen, einschl. aller Geräte und Fahrzeuge, einschl. Hilfsmittel.
Menge: 1,000 St

#### 3.68 Baum Nr. 002051

**3.68.068 Baum Nr. 002051, Winter- Linde,**
Baum  Nr. 002051, Winter- Linde,
Wipperfürth, Niederwipper
Baumhöhe: 16 m,
Kronenbreite: 8 m,
Stammdurchmesser: 52,52 cm
Maßnahme: Totholzbeseitigung,
Steiger, klettern, etc. nach Wahl des/der AN unter Berücksichtigung der örtlichen Gegebenheiten.
Schadenersatzansprüche Dritter, die auf die Arbeiten zurückzuführen sind, gehen zu Lasten des/der AN. Material geht in Eigentum des/der AN über und ist zu entsorgen. Einschl. Arbeitskräfte, einschl. aller Nebenleistungen, einschl. aller Geräte und Fahrzeuge, einschl. Hilfsmittel.
Menge: 1,000 St

#### 3.69 Baum Nr. 002053

**3.69.069 Baum Nr. 002053, Winter-Linde,**
Baum  Nr. 002053, Winter-Linde,
Wipperfürth, Niederwipper
Baumhöhe: 8 m,
Kronenbreite: 6 m,
Stammdurchmesser: 47,75 cm
Maßnahme: Nachbehandlung stark eingek. Bäume mit S
Steiger, klettern, etc. nach Wahl des/der AN unter Berücksichtigung der örtlichen Gegebenheiten.
Schadenersatzansprüche Dritter, die auf die Arbeiten zurückzuführen sind, gehen zu Lasten des/der AN. Material geht in Eigentum des/der AN über und ist zu entsorgen. Einschl. Arbeitskräfte, einschl. aller Nebenleistungen, einschl. aller Geräte und Fahrzeuge, einschl. Hilfsmittel.
Menge: 1,000 St

#### 3.70 Baum Nr. 002056

**3.70.070 Baum Nr. 002056, Winter-Linde,**
Baum  Nr. 002056, Winter-Linde,
Wipperfürth, Niederwipper
Baumhöhe: 16 m,
Kronenbreite: 8 m,
Stammdurchmesser: 49,34 cm
Maßnahme: Totholzbeseitigung,
Steiger, klettern, etc. nach Wahl des/der AN unter Berücksichtigung der örtlichen Gegebenheiten.
Schadenersatzansprüche Dritter, die auf die Arbeiten zurückzuführen sind, gehen zu Lasten des/der AN. Material geht in Eigentum des/der AN über und ist zu entsorgen. Einschl. Arbeitskräfte, einschl. aller Nebenleistungen, einschl. aller Geräte und Fahrzeuge, einschl. Hilfsmittel.
Menge: 1,000 St

#### 3.71 Baum Nr. 002058

**3.71.071 Baum Nr. 002058, Winter-Linde,**
Baum  Nr. 002058, Winter-Linde,
Wipperfürth, Niederwipper
Baumhöhe: 17 m,
Kronenbreite: 8 m,
Stammdurchmesser: 50,93 cm
Maßnahme: Totholzbeseitigung, Baumfremder Bewuchs
Steiger, klettern, etc. nach Wahl des/der AN unter Berücksichtigung der örtlichen Gegebenheiten.
Schadenersatzansprüche Dritter, die auf die Arbeiten zurückzuführen sind, gehen zu Lasten des/der AN. Material geht in Eigentum des/der AN über und ist zu entsorgen. Einschl. Arbeitskräfte, einschl. aller Nebenleistungen, einschl. aller Geräte und Fahrzeuge, einschl. Hilfsmittel.
Menge: 1,000 St

#### 3.72 Baum Nr. 002059

**3.72.072 Baum Nr. 002059, Gemeine Esche,**
Baum  Nr. 002059, Gemeine Esche,
Wipperfürth, Niederwipper
Baumhöhe: 15 m,
Kronenbreite: 4 m,
Stammdurchmesser: 28,65 cm
Maßnahme: Totholzbeseitigung,
Steiger, klettern, etc. nach Wahl des/der AN unter Berücksichtigung der örtlichen Gegebenheiten.
Schadenersatzansprüche Dritter, die auf die Arbeiten zurückzuführen sind, gehen zu Lasten des/der AN. Material geht in Eigentum des/der AN über und ist zu entsorgen. Einschl. Arbeitskräfte, einschl. aller Nebenleistungen, einschl. aller Geräte und Fahrzeuge, einschl. Hilfsmittel.
Menge: 1,000 St

#### 3.73 Baum Nr. 002060

**3.73.073 Baum Nr. 002060, Rot-Eiche,**
Baum  Nr. 002060, Gemeine Esche,
Wipperfürth, Niederwipper
Baumhöhe: 10 m,
Kronenbreite: 1 m,
Stammdurchmesser: 14,32 cm
Maßnahme: Totholz beseitigen,
Steiger, klettern, etc. nach Wahl des/der AN unter Berücksichtigung der örtlichen Gegebenheiten.
Schadenersatzansprüche Dritter, die auf die Arbeiten zurückzuführen sind, gehen zu Lasten des/der AN. Material geht in Eigentum des/der AN über und ist zu entsorgen. Einschl. Arbeitskräfte, einschl. aller Nebenleistungen, einschl. aller Geräte und Fahrzeuge, einschl. Hilfsmittel.
Menge: 1,000 St

#### 3.74 Baum Nr. 002071

**3.74.074 Baum Nr. 002071, Winter-Linde,**
Baum  Nr. 002071, Winter-Linde,
Wipperfürth, Niederwipper
Baumhöhe: 18 m,
Kronenbreite: 8 m,
Stammdurchmesser: 54,11 cm
Maßnahme: Totholzbeseitigung,
Steiger, klettern, etc. nach Wahl des/der AN unter Berücksichtigung der örtlichen Gegebenheiten.
Schadenersatzansprüche Dritter, die auf die Arbeiten zurückzuführen sind, gehen zu Lasten des/der AN. Material geht in Eigentum des/der AN über und ist zu entsorgen. Einschl. Arbeitskräfte, einschl. aller Nebenleistungen, einschl. aller Geräte und Fahrzeuge, einschl. Hilfsmittel.
Menge: 1,000 St

#### 3.75 Baum Nr. 002073

**3.75.075 Baum Nr. 002073, Vogel-Kirsche,**
Baum  Nr. 002073, Vogel-Kirsche,
Wipperfürth, Niederwipper
Baumhöhe: 13 m,
Kronenbreite: 6 m,
Stammdurchmesser: 25,46 cm
Maßnahme: Eingehende Untersuchung,
Steiger, klettern, etc. nach Wahl des/der AN unter Berücksichtigung der örtlichen Gegebenheiten.
Schadenersatzansprüche Dritter, die auf die Arbeiten zurückzuführen sind, gehen zu Lasten des/der AN. Material geht in Eigentum des/der AN über und ist zu entsorgen. Einschl. Arbeitskräfte, einschl. aller Nebenleistungen, einschl. aller Geräte und Fahrzeuge, einschl. Hilfsmittel.
Menge: 1,000 St

#### 3.76 Baum Nr. 002075

**3.76.076 Baum Nr. 002075, Winter-Linde,**
Baum  Nr. 002075, Winter-Linde,
Wipperfürth, Niederwipper
Baumhöhe: 18 m,
Kronenbreite: 9 m,
Stammdurchmesser: 54,11 cm
Maßnahme: Totholzbeseitigung, Kronenpflege, Kronensicherung
Steiger, klettern, etc. nach Wahl des/der AN unter Berücksichtigung der örtlichen Gegebenheiten.
Schadenersatzansprüche Dritter, die auf die Arbeiten zurückzuführen sind, gehen zu Lasten des/der AN. Material geht in Eigentum des/der AN über und ist zu entsorgen. Einschl. Arbeitskräfte, einschl. aller Nebenleistungen, einschl. aller Geräte und Fahrzeuge, einschl. Hilfsmittel.
Menge: 1,000 St

#### 3.77 Baum Nr. 002076

**3.77.077 Baum Nr. 002076, Winter-Linde,**
Baum  Nr. 002076, Winter-Linde,
Wipperfürth, Niederwipper
Baumhöhe: 14 m,
Kronenbreite: 7 m,
Stammdurchmesser: 54,11 cm
Maßnahme: Totholzbeseitigung,
Steiger, klettern, etc. nach Wahl des/der AN unter Berücksichtigung der örtlichen Gegebenheiten.
Schadenersatzansprüche Dritter, die auf die Arbeiten zurückzuführen sind, gehen zu Lasten des/der AN. Material geht in Eigentum des/der AN über und ist zu entsorgen. Einschl. Arbeitskräfte, einschl. aller Nebenleistungen, einschl. aller Geräte und Fahrzeuge, einschl. Hilfsmittel.
Menge: 1,000 St

#### 3.78 Baum Nr. 002077

**3.78.078 Baum Nr. 002077, Stiel-Eiche,**
Baum  Nr. 002077, Stiel-Eiche,
Wipperfürth, Ursulinenstraße
Baumhöhe: 14,5 m,
Kronenbreite: 8 m,
Stammdurchmesser: 66,85 cm
Maßnahme: Lichtraumprofilschnitt
Steiger, klettern, etc. nach Wahl des/der AN unter Berücksichtigung der örtlichen Gegebenheiten.
Schadenersatzansprüche Dritter, die auf die Arbeiten zurückzuführen sind, gehen zu Lasten des/der AN. Material geht in Eigentum des/der AN über und ist zu entsorgen. Einschl. Arbeitskräfte, einschl. aller Nebenleistungen, einschl. aller Geräte und Fahrzeuge, einschl. Hilfsmittel.
Menge: 1,000 St

#### 3.79 Baum Nr. 002078

**3.79.079 Baum Nr. 002078, Stiel-Eiche,**
Baum  Nr. 002078, Stiel-Eiche,
Wipperfürth, Ursulinenstraße
Baumhöhe: 15 m,
Kronenbreite: 10 m,
Stammdurchmesser: 66,85 cm
Maßnahme: Totholz beseitigen
Steiger, klettern, etc. nach Wahl des/der AN unter Berücksichtigung der örtlichen Gegebenheiten.
Schadenersatzansprüche Dritter, die auf die Arbeiten zurückzuführen sind, gehen zu Lasten des/der AN. Material geht in Eigentum des/der AN über und ist zu entsorgen. Einschl. Arbeitskräfte, einschl. aller Nebenleistungen, einschl. aller Geräte und Fahrzeuge, einschl. Hilfsmittel.
Menge: 1,000 St

#### 3.80 Baum Nr. 00208

**3.80.080 Baum Nr. 00208, Rot-Eiche,**
Baum  Nr. 00208, Rot-Eiche,
Wipperfürth, Lüdenscheider Straße
Baumhöhe: 14 m,
Kronenbreite: 8 m,
Stammdurchmesser: 35,33 cm
Maßnahme: Lichtraumprofilschnitt, Totholz beseitigen,
Steiger, klettern, etc. nach Wahl des/der AN unter Berücksichtigung der örtlichen Gegebenheiten.
Schadenersatzansprüche Dritter, die auf die Arbeiten zurückzuführen sind, gehen zu Lasten des/der AN. Material geht in Eigentum des/der AN über und ist zu entsorgen. Einschl. Arbeitskräfte, einschl. aller Nebenleistungen, einschl. aller Geräte und Fahrzeuge, einschl. Hilfsmittel.
Menge: 1,000 St

#### 3.81 Baum Nr. 002084

**3.81.081 Baum Nr. 002084, Stiel-Eiche,**
Baum  Nr. 002084, Stiel-Eiche,
Wipperfürth, Ursulinenstraße
Baumhöhe: 14,5 m,
Kronenbreite: 10 m,
Stammdurchmesser: 60,48 cm
Maßnahme: Totholz beseitigen,
Steiger, klettern, etc. nach Wahl des/der AN unter Berücksichtigung der örtlichen Gegebenheiten.
Schadenersatzansprüche Dritter, die auf die Arbeiten zurückzuführen sind, gehen zu Lasten des/der AN. Material geht in Eigentum des/der AN über und ist zu entsorgen. Einschl. Arbeitskräfte, einschl. aller Nebenleistungen, einschl. aller Geräte und Fahrzeuge, einschl. Hilfsmittel.
Menge: 1,000 St

#### 3.82 Baum Nr. 002086

**3.82.082 Baum Nr. 002086, Stiel-Eiche,**
Baum  Nr. 002086, Stiel-Eiche,
Wipperfürth, Ursulinenstraße
Baumhöhe: 19 m,
Kronenbreite: 10 m,
Stammdurchmesser: 84,35 cm
Maßnahme: Totholzbeseitigung,
Steiger, klettern, etc. nach Wahl des/der AN unter Berücksichtigung der örtlichen Gegebenheiten.
Schadenersatzansprüche Dritter, die auf die Arbeiten zurückzuführen sind, gehen zu Lasten des/der AN. Material geht in Eigentum des/der AN über und ist zu entsorgen. Einschl. Arbeitskräfte, einschl. aller Nebenleistungen, einschl. aller Geräte und Fahrzeuge, einschl. Hilfsmittel.
Menge: 1,000 St

#### 3.83 Baum Nr. 002087

**3.83.083 Baum Nr. 002087, Stiel-Eiche,**
Baum  Nr. 002087, Stiel-Eiche,
Wipperfürth, Ursulinenstraße
Baumhöhe: 16 m,
Kronenbreite: 12 m,
Stammdurchmesser: 70,03 cm
Maßnahme: Totholz beseitigen,
Steiger, klettern, etc. nach Wahl des/der AN unter Berücksichtigung der örtlichen Gegebenheiten.
Schadenersatzansprüche Dritter, die auf die Arbeiten zurückzuführen sind, gehen zu Lasten des/der AN. Material geht in Eigentum des/der AN über und ist zu entsorgen. Einschl. Arbeitskräfte, einschl. aller Nebenleistungen, einschl. aller Geräte und Fahrzeuge, einschl. Hilfsmittel.
Menge: 1,000 St

#### 3.84 Baum Nr. 002089

**3.84.084 Baum Nr. 002089, Stiel-Eiche,**
Baum  Nr. 002089, Stiel-Eiche,
Wipperfürth, Ursulinenstraße
Baumhöhe: 15 m,
Kronenbreite: 10 m,
Stammdurchmesser: 54,11 cm
Maßnahme: Totholzbeseitigung
Steiger, klettern, etc. nach Wahl des/der AN unter Berücksichtigung der örtlichen Gegebenheiten.
Schadenersatzansprüche Dritter, die auf die Arbeiten zurückzuführen sind, gehen zu Lasten des/der AN. Material geht in Eigentum des/der AN über und ist zu entsorgen. Einschl. Arbeitskräfte, einschl. aller Nebenleistungen, einschl. aller Geräte und Fahrzeuge, einschl. Hilfsmittel.
Menge: 1,000 St

#### 3.85 Baum Nr. 00209

**3.85.085 Baum Nr. 00209, Rot-Eiche,**
Baum  Nr. 00209, Rot-Eiche,
Wipperfürth, Lüdenscheider Straße
Baumhöhe: 14 m,
Kronenbreite: 8 m,
Stammdurchmesser: 36,61 cm
Maßnahme: Totholzbeseitigung, Eingehende Untersuchung
Steiger, klettern, etc. nach Wahl des/der AN unter Berücksichtigung der örtlichen Gegebenheiten.
Schadenersatzansprüche Dritter, die auf die Arbeiten zurückzuführen sind, gehen zu Lasten des/der AN. Material geht in Eigentum des/der AN über und ist zu entsorgen. Einschl. Arbeitskräfte, einschl. aller Nebenleistungen, einschl. aller Geräte und Fahrzeuge, einschl. Hilfsmittel.
Menge: 1,000 St

#### 3.86 Baum Nr. 00261

**3.86.086 Baum Nr. 00261**
Baum  Nr. 00261, Spitz- Ahorn,
Wipperfürth, Surgeres-Platz
Baumhöhe: 12 m,
Kronenbreite: 5 m,
Stammdurchmesser: 32,15 cm
Maßnahme: Totholzbeseitigung
Steiger, klettern, etc. nach Wahl des/der AN unter Berücksichtigung der örtlichen Gegebenheiten.
Schadenersatzansprüche Dritter, die auf die Arbeiten zurückzuführen sind, gehen zu Lasten des/der AN. Material geht in Eigentum des/der AN über und ist zu entsorgen. Einschl. Arbeitskräfte, einschl. aller Nebenleistungen, einschl. aller Geräte und Fahrzeuge, einschl. Hilfsmittel.
Menge: 1,000 St

#### 3.87 Baum Nr. 002091

**3.87.087 Baum Nr. 002091, Stiel-Eiche,**
Baum  Nr. 002091, Stiel-Eiche,
Wipperfürth, Ursulinenstraße
Baumhöhe: 17 m,
Kronenbreite: 12 m,
Stammdurchmesser: 63,66 cm
Maßnahme: Totholzbeseitigung,
Steiger, klettern, etc. nach Wahl des/der AN unter Berücksichtigung der örtlichen Gegebenheiten.
Schadenersatzansprüche Dritter, die auf die Arbeiten zurückzuführen sind, gehen zu Lasten des/der AN. Material geht in Eigentum des/der AN über und ist zu entsorgen. Einschl. Arbeitskräfte, einschl. aller Nebenleistungen, einschl. aller Geräte und Fahrzeuge, einschl. Hilfsmittel.
Menge: 1,000 St

#### 3.88 Baum Nr. 00307

**3.88.088 Baum Nr. 00307**
Baum  Nr. 00307, Berg-Ahorn,
Wipperfürth, Ostlandstraße
Baumhöhe: 17 m,
Kronenbreite: 8 m,
Stammdurchmesser: 42,97 cm
Maßnahme: Totholzbeseitigung, Lichtraumprofil Stangensäge,
Steiger, klettern, etc. nach Wahl des/der AN unter Berücksichtigung der örtlichen Gegebenheiten.
Schadenersatzansprüche Dritter, die auf die Arbeiten zurückzuführen sind, gehen zu Lasten des/der AN. Material geht in Eigentum des/der AN über und ist zu entsorgen. Einschl. Arbeitskräfte, einschl. aller Nebenleistungen, einschl. aller Geräte und Fahrzeuge, einschl. Hilfsmittel.
Menge: 1,000 St

#### 3.89 Baum Nr. 002094

**3.89.089 Baum Nr. 002094, Stiel-Eiche,**
Baum  Nr. 002094, Stiel-Eiche,
Wipperfürth, Ursulinenstraße
Baumhöhe: 18 m,
Kronenbreite: 11 m,
Stammdurchmesser: 63,66 cm
Maßnahme: Totholzbeseitigung,
Steiger, klettern, etc. nach Wahl des/der AN unter Berücksichtigung der örtlichen Gegebenheiten.
Schadenersatzansprüche Dritter, die auf die Arbeiten zurückzuführen sind, gehen zu Lasten des/der AN. Material geht in Eigentum des/der AN über und ist zu entsorgen. Einschl. Arbeitskräfte, einschl. aller Nebenleistungen, einschl. aller Geräte und Fahrzeuge, einschl. Hilfsmittel.
Menge: 1,000 St

#### 3.90 Baum Nr. 002095

**3.90.090 Baum Nr. 002095, Stiel-Eiche,**
Baum  Nr. 002095, Stiel-Eiche,
Wipperfürth, Ursulinenstraße
Baumhöhe: 19 m,
Kronenbreite: 9 m,
Stammdurchmesser: 60,48 cm
Maßnahme: Totholz beseitigen,
Steiger, klettern, etc. nach Wahl des/der AN unter Berücksichtigung der örtlichen Gegebenheiten.
Schadenersatzansprüche Dritter, die auf die Arbeiten zurückzuführen sind, gehen zu Lasten des/der AN. Material geht in Eigentum des/der AN über und ist zu entsorgen. Einschl. Arbeitskräfte, einschl. aller Nebenleistungen, einschl. aller Geräte und Fahrzeuge, einschl. Hilfsmittel.
Menge: 1,000 St

#### 3.91 Baum Nr. 002096

**3.91.091 Baum Nr. 002096, Stiel-Eiche,**
Baum  Nr. 002096, Stiel-Eiche,
Wipperfürth, Ursulinenstraße
Baumhöhe: 20 m,
Kronenbreite: 11 m,
Stammdurchmesser: 60,48 cm
Maßnahme: Totholzbeseitigung,
Steiger, klettern, etc. nach Wahl des/der AN unter Berücksichtigung der örtlichen Gegebenheiten.
Schadenersatzansprüche Dritter, die auf die Arbeiten zurückzuführen sind, gehen zu Lasten des/der AN. Material geht in Eigentum des/der AN über und ist zu entsorgen. Einschl. Arbeitskräfte, einschl. aller Nebenleistungen, einschl. aller Geräte und Fahrzeuge, einschl. Hilfsmittel.
Menge: 1,000 St

#### 3.92 Baum Nr. 002097

**3.92.092 Baum Nr. 002097, Stiel-Eiche,**
Baum  Nr. 002097, Stiel-Eiche,
Wipperfürth, Ursulinenstraße
Baumhöhe: 18 m,
Kronenbreite: 10 m,
Stammdurchmesser: 60,48 cm
Maßnahme: Totholzbeseitigung,
Steiger, klettern, etc. nach Wahl des/der AN unter Berücksichtigung der örtlichen Gegebenheiten.
Schadenersatzansprüche Dritter, die auf die Arbeiten zurückzuführen sind, gehen zu Lasten des/der AN. Material geht in Eigentum des/der AN über und ist zu entsorgen. Einschl. Arbeitskräfte, einschl. aller Nebenleistungen, einschl. aller Geräte und Fahrzeuge, einschl. Hilfsmittel.
Menge: 1,000 St

#### 3.93 Baum Nr. 002098

**3.93.093 Baum Nr. 002098, Stiel-Eiche,**
Baum  Nr. 002098, Stiel-Eiche,
Wipperfürth, Ursulinenstraße
Baumhöhe: 17 m,
Kronenbreite: 7 m,
Stammdurchmesser: 35,01 cm
Maßnahme: Totholzbeseitigung,
Steiger, klettern, etc. nach Wahl des/der AN unter Berücksichtigung der örtlichen Gegebenheiten.
Schadenersatzansprüche Dritter, die auf die Arbeiten zurückzuführen sind, gehen zu Lasten des/der AN. Material geht in Eigentum des/der AN über und ist zu entsorgen. Einschl. Arbeitskräfte, einschl. aller Nebenleistungen, einschl. aller Geräte und Fahrzeuge, einschl. Hilfsmittel.
Menge: 1,000 St

#### 3.94 Baum Nr. 002100

**3.94.094 Baum Nr. 002100, Stiel-Eiche,**
Baum  Nr. 00100, Stiel-Eiche,
Wipperfürth, Ursulinenstraße
Baumhöhe: 16 m,
Kronenbreite: 11 m,
Stammdurchmesser: 52,52 cm
Maßnahme: Totholzbeseitigung,
Steiger, klettern, etc. nach Wahl des/der AN unter Berücksichtigung der örtlichen Gegebenheiten.
Schadenersatzansprüche Dritter, die auf die Arbeiten zurückzuführen sind, gehen zu Lasten des/der AN. Material geht in Eigentum des/der AN über und ist zu entsorgen. Einschl. Arbeitskräfte, einschl. aller Nebenleistungen, einschl. aller Geräte und Fahrzeuge, einschl. Hilfsmittel.
Menge: 1,000 St

#### 3.95 Baum Nr. 002101

**3.95.095 Baum Nr. 002101, Stiel-Eiche,**
Baum  Nr. 002101, Stiel-Eiche,
Wipperfürth, Ursulinenstraße
Baumhöhe: 16 m,
Kronenbreite: 7 m,
Stammdurchmesser: 58,89 cm
Maßnahme: Totholzbeseitigung, Eingehende Untersuchung
Steiger, klettern, etc. nach Wahl des/der AN unter Berücksichtigung der örtlichen Gegebenheiten.
Schadenersatzansprüche Dritter, die auf die Arbeiten zurückzuführen sind, gehen zu Lasten des/der AN. Material geht in Eigentum des/der AN über und ist zu entsorgen. Einschl. Arbeitskräfte, einschl. aller Nebenleistungen, einschl. aller Geräte und Fahrzeuge, einschl. Hilfsmittel.
Menge: 1,000 St

#### 3.96 Baum Nr. 002102

**3.96.096 Baum Nr. 002102, Stiel-Eiche,**
Baum  Nr. 002102, Stiel-Eiche,
Wipperfürth, Ursulinenstraße
Baumhöhe: 20 m,
Kronenbreite: 11 m,
Stammdurchmesser: 73,21 cm
Maßnahme: Totholzbeseitigung,
Steiger, klettern, etc. nach Wahl des/der AN unter Berücksichtigung der örtlichen Gegebenheiten.
Schadenersatzansprüche Dritter, die auf die Arbeiten zurückzuführen sind, gehen zu Lasten des/der AN. Material geht in Eigentum des/der AN über und ist zu entsorgen. Einschl. Arbeitskräfte, einschl. aller Nebenleistungen, einschl. aller Geräte und Fahrzeuge, einschl. Hilfsmittel.
Menge: 1,000 St

#### 3.97 Baum Nr. 002103

**3.97.097 Baum Nr. 002103, Stiel-Eiche,**
Baum  Nr. 002103, Stiel-Eiche,
Wipperfürth, Ursulinenstraße
Baumhöhe: 16 m,
Kronenbreite: 9 m,
Stammdurchmesser: 47,75 cm
Maßnahme: Totholzbeseitigung,
Steiger, klettern, etc. nach Wahl des/der AN unter Berücksichtigung der örtlichen Gegebenheiten.
Schadenersatzansprüche Dritter, die auf die Arbeiten zurückzuführen sind, gehen zu Lasten des/der AN. Material geht in Eigentum des/der AN über und ist zu entsorgen. Einschl. Arbeitskräfte, einschl. aller Nebenleistungen, einschl. aller Geräte und Fahrzeuge, einschl. Hilfsmittel.
Menge: 1,000 St

#### 3.98 Baum Nr. 002104

**3.98.098 Baum Nr. 002104, Stiel-Eiche,**
Baum  Nr. 002104, Stiel-Eiche,
Wipperfürth, Ursulinenstraße
Baumhöhe: 16 m,
Kronenbreite: 10 m,
Stammdurchmesser: 50,93 cm
Maßnahme: Totholz beseitigen
Steiger, klettern, etc. nach Wahl des/der AN unter Berücksichtigung der örtlichen Gegebenheiten.
Schadenersatzansprüche Dritter, die auf die Arbeiten zurückzuführen sind, gehen zu Lasten des/der AN. Material geht in Eigentum des/der AN über und ist zu entsorgen. Einschl. Arbeitskräfte, einschl. aller Nebenleistungen, einschl. aller Geräte und Fahrzeuge, einschl. Hilfsmittel.
Menge: 1,000 St

#### 3.99 Baum Nr. 002105

**3.99.099 Baum Nr. 002105, Stiel-Eiche,**
Baum  Nr. 002105, Stiel-Eiche,
Wipperfürth, Ursulinenstraße
Baumhöhe: 17 m,
Kronenbreite: 10 m,
Stammdurchmesser: 52,52 cm
Maßnahme: Totholz beseitigen
Steiger, klettern, etc. nach Wahl des/der AN unter Berücksichtigung der örtlichen Gegebenheiten.
Schadenersatzansprüche Dritter, die auf die Arbeiten zurückzuführen sind, gehen zu Lasten des/der AN. Material geht in Eigentum des/der AN über und ist zu entsorgen. Einschl. Arbeitskräfte, einschl. aller Nebenleistungen, einschl. aller Geräte und Fahrzeuge, einschl. Hilfsmittel.
Menge: 1,000 St

#### 3.100 Baum Nr. 002106

**3.100.100 Baum Nr. 002106, Stiel-Eiche,**
Baum  Nr. 002106, Stiel-Eiche,
Wipperfürth, Ursulinenstraße
Baumhöhe: 18 m,
Kronenbreite: 9 m,
Stammdurchmesser: 39,79 cm
Maßnahme: Totholz beseitigen
Steiger, klettern, etc. nach Wahl des/der AN unter Berücksichtigung der örtlichen Gegebenheiten.
Schadenersatzansprüche Dritter, die auf die Arbeiten zurückzuführen sind, gehen zu Lasten des/der AN. Material geht in Eigentum des/der AN über und ist zu entsorgen. Einschl. Arbeitskräfte, einschl. aller Nebenleistungen, einschl. aller Geräte und Fahrzeuge, einschl. Hilfsmittel.
Menge: 1,000 St

#### 3.101 Baum Nr. 002107

**3.101.101 Baum Nr. 002107, Stiel-Eiche,**
Baum  Nr. 002107, Stiel-Eiche,
Wipperfürth, Ursulinenstraße
Baumhöhe: 19 m,
Kronenbreite: 9 m,
Stammdurchmesser: 44,56 cm
Maßnahme: Totholzbeseitigung
Steiger, klettern, etc. nach Wahl des/der AN unter Berücksichtigung der örtlichen Gegebenheiten.
Schadenersatzansprüche Dritter, die auf die Arbeiten zurückzuführen sind, gehen zu Lasten des/der AN. Material geht in Eigentum des/der AN über und ist zu entsorgen. Einschl. Arbeitskräfte, einschl. aller Nebenleistungen, einschl. aller Geräte und Fahrzeuge, einschl. Hilfsmittel
Menge: 1,000 St

#### 3.102 Baum Nr. 002108

**3.102.102 Baum Nr. 002108, Stiel-Eiche,**
Baum  Nr. 002108, Stiel-Eiche,
Wipperfürth, Ursulinenstraße
Baumhöhe: 17 m,
Kronenbreite: 9 m,
Stammdurchmesser: 47,75 cm
Maßnahme: Totholz beseitigen, Eingehende Untersuchung,
Steiger, klettern, etc. nach Wahl des/der AN unter Berücksichtigung der örtlichen Gegebenheiten.
Schadenersatzansprüche Dritter, die auf die Arbeiten zurückzuführen sind, gehen zu Lasten des/der AN. Material geht in Eigentum des/der AN über und ist zu entsorgen. Einschl. Arbeitskräfte, einschl. aller Nebenleistungen, einschl. aller Geräte und Fahrzeuge, einschl. Hilfsmittel
Menge: 1,000 St

#### 3.103 Baum Nr. 002109

**3.103.103 Baum Nr. 002109, Stiel-Eiche,**
Baum  Nr. 002109, Stiel-Eiche,
Wipperfürth, Ursulinenstraße
Baumhöhe: 20 m,
Kronenbreite: 9 m,
Stammdurchmesser: 47,75 cm
Maßnahme: Totholzbeseitigung, Eingehende Untersuchung
Steiger, klettern, etc. nach Wahl des/der AN unter Berücksichtigung der örtlichen Gegebenheiten.
Schadenersatzansprüche Dritter, die auf die Arbeiten zurückzuführen sind, gehen zu Lasten des/der AN. Material geht in Eigentum des/der AN über und ist zu entsorgen. Einschl. Arbeitskräfte, einschl. aller Nebenleistungen, einschl. aller Geräte und Fahrzeuge, einschl. Hilfsmittel
Menge: 1,000 St

#### 3.104 Baum Nr. 00211

**3.104.104 Baum Nr. 00211, Rot-Eiche,**
Baum  Nr. 00211, Rot-Eiche,
Wipperfürth, Lüdenscheider Straße
Baumhöhe: 15 m,
Kronenbreite: 10 m,
Stammdurchmesser: 39,15 cm
Maßnahme: Totholzbeseitigung
Steiger, klettern, etc. nach Wahl des/der AN unter Berücksichtigung der örtlichen Gegebenheiten.
Schadenersatzansprüche Dritter, die auf die Arbeiten zurückzuführen sind, gehen zu Lasten des/der AN. Material geht in Eigentum des/der AN über und ist zu entsorgen. Einschl. Arbeitskräfte, einschl. aller Nebenleistungen, einschl. aller Geräte und Fahrzeuge, einschl. Hilfsmittel
Menge: 1,000 St

#### 3.105 Baum Nr. 002114

**3.105.105 Baum Nr. 002114, Stiel-Eiche,**
Baum  Nr. 002114, Stiel-Eiche,
Wipperfürth, Lüdenscheider Straße
Baumhöhe: 20 m,
Kronenbreite: 7 m,
Stammdurchmesser: 41,38 cm
Maßnahme: Totholzbeseitigung
Steiger, klettern, etc. nach Wahl des/der AN unter Berücksichtigung der örtlichen Gegebenheiten.
Schadenersatzansprüche Dritter, die auf die Arbeiten zurückzuführen sind, gehen zu Lasten des/der AN. Material geht in Eigentum des/der AN über und ist zu entsorgen. Einschl. Arbeitskräfte, einschl. aller Nebenleistungen, einschl. aller Geräte und Fahrzeuge, einschl. Hilfsmittel
Menge: 1,000 St

#### 3.106 Baum Nr. 002116

**3.106.106 Baum Nr. 002116, Stiel-Eiche,**
Baum  Nr. 002116, Stiel-Eiche,
Wipperfürth, Ursulinenstraße
Baumhöhe: 17 m,
Kronenbreite: 8 m,
Stammdurchmesser: 44,56 cm
Maßnahme: Totholz beseitigen, Eingehende Untersuchung,
Steiger, klettern, etc. nach Wahl des/der AN unter Berücksichtigung der örtlichen Gegebenheiten.
Schadenersatzansprüche Dritter, die auf die Arbeiten zurückzuführen sind, gehen zu Lasten des/der AN. Material geht in Eigentum des/der AN über und ist zu entsorgen. Einschl. Arbeitskräfte, einschl. aller Nebenleistungen, einschl. aller Geräte und Fahrzeuge, einschl. Hilfsmittel
Menge: 1,000 St

#### 3.107 Baum Nr. 002122

**3.107.107 Baum Nr. 002122, Stiel-Eiche,**
Baum  Nr. 002122, Stiel-Eiche,
Wipperfürth, Ursulinenstraße
Baumhöhe: 19 m,
Kronenbreite: 9 m,
Stammdurchmesser: 62,07 cm
Maßnahme: Totholzbeseitigung,
Steiger, klettern, etc. nach Wahl des/der AN unter Berücksichtigung der örtlichen Gegebenheiten.
Schadenersatzansprüche Dritter, die auf die Arbeiten zurückzuführen sind, gehen zu Lasten des/der AN. Material geht in Eigentum des/der AN über und ist zu entsorgen. Einschl. Arbeitskräfte, einschl. aller Nebenleistungen, einschl. aller Geräte und Fahrzeuge, einschl. Hilfsmittel
Menge: 1,000 St

#### 3.108 Baum Nr. 002123

**3.108.108 Baum Nr. 002123, Stiel-Eiche,**
Baum  Nr. 002123, Stiel-Eiche,
Wipperfürth, Ursulinenstraße
Baumhöhe: 17 m,
Kronenbreite: 8 m,
Stammdurchmesser: 39,79 cm
Maßnahme: Totholz beseitigen,
Steiger, klettern, etc. nach Wahl des/der AN unter Berücksichtigung der örtlichen Gegebenheiten.
Schadenersatzansprüche Dritter, die auf die Arbeiten zurückzuführen sind, gehen zu Lasten des/der AN. Material geht in Eigentum des/der AN über und ist zu entsorgen. Einschl. Arbeitskräfte, einschl. aller Nebenleistungen, einschl. aller Geräte und Fahrzeuge, einschl. Hilfsmittel
Menge: 1,000 St

#### 3.109 Baum Nr. 002127

**3.109.109 Baum Nr. 002127, Stiel-Eiche,**
Baum  Nr. 002127, Stiel-Eiche,
Wipperfürth, Ursulinenstraße
Baumhöhe: 14,5 m,
Kronenbreite: 11 m,
Stammdurchmesser: 54,11 cm
Maßnahme: Totholzbeseitigung
Steiger, klettern, etc. nach Wahl des/der AN unter Berücksichtigung der örtlichen Gegebenheiten.
Schadenersatzansprüche Dritter, die auf die Arbeiten zurückzuführen sind, gehen zu Lasten des/der AN. Material geht in Eigentum des/der AN über und ist zu entsorgen. Einschl. Arbeitskräfte, einschl. aller Nebenleistungen, einschl. aller Geräte und Fahrzeuge, einschl. Hilfsmittel
Menge: 1,000 St

#### 3.110 Baum Nr. 00213

**3.110.110 Baum Nr. 00213, Rot-Eiche,**
Baum  Nr. 00213, Rot-Eiche,
Wipperfürth, Lüdenscheider Straße
Baumhöhe: 14 m,
Kronenbreite: 8 m,
Stammdurchmesser: 34,7 cm
Maßnahme: Totholzbeseitigung,
Steiger, klettern, etc. nach Wahl des/der AN unter Berücksichtigung der örtlichen Gegebenheiten.
Schadenersatzansprüche Dritter, die auf die Arbeiten zurückzuführen sind, gehen zu Lasten des/der AN. Material geht in Eigentum des/der AN über und ist zu entsorgen. Einschl. Arbeitskräfte, einschl. aller Nebenleistungen, einschl. aller Geräte und Fahrzeuge, einschl. Hilfsmittel
Menge: 1,000 St

#### 3.111 Baum Nr. 002131

**3.111.111 Baum Nr. 002131, Stiel-Eiche,**
Baum  Nr. 002131, Stiel-Eiche,
Wipperfürth, Ursulinenstraße
Baumhöhe: 16 m,
Kronenbreite: 8 m,
Stammdurchmesser: 52,52 cm
Maßnahme: Totholzbeseitigung,
Steiger, klettern, etc. nach Wahl des/der AN unter Berücksichtigung der örtlichen Gegebenheiten.
Schadenersatzansprüche Dritter, die auf die Arbeiten zurückzuführen sind, gehen zu Lasten des/der AN. Material geht in Eigentum des/der AN über und ist zu entsorgen. Einschl. Arbeitskräfte, einschl. aller Nebenleistungen, einschl. aller Geräte und Fahrzeuge, einschl. Hilfsmittel
Menge: 1,000 St

#### 3.112 Baum Nr. 002133

**3.112.112 Baum Nr. 002133, Stiel-Eiche,**
Baum  Nr. 002133, Stiel-Eiche,
Wipperfürth, Ursulinenstraße
Baumhöhe: 17,5 m,
Kronenbreite: 9 m,
Stammdurchmesser: 34,38 cm
Maßnahme: Totholzbeseitigung,
Steiger, klettern, etc. nach Wahl des/der AN unter Berücksichtigung der örtlichen Gegebenheiten.
Schadenersatzansprüche Dritter, die auf die Arbeiten zurückzuführen sind, gehen zu Lasten des/der AN. Material geht in Eigentum des/der AN über und ist zu entsorgen. Einschl. Arbeitskräfte, einschl. aller Nebenleistungen, einschl. aller Geräte und Fahrzeuge, einschl. Hilfsmittel
Menge: 1,000 St

#### 3.113 Baum Nr. 002134

**3.113.113 Baum Nr. 002134, Stiel-Eiche,**
Baum  Nr. 002134, Stiel-Eiche,
Wipperfürth, Ursulinenstraße
Baumhöhe: 17 m,
Kronenbreite: 10 m,
Stammdurchmesser: 38,2 cm
Maßnahme: Totholzbeseitigung,
Steiger, klettern, etc. nach Wahl des/der AN unter Berücksichtigung der örtlichen Gegebenheiten.
Schadenersatzansprüche Dritter, die auf die Arbeiten zurückzuführen sind, gehen zu Lasten des/der AN. Material geht in Eigentum des/der AN über und ist zu entsorgen. Einschl. Arbeitskräfte, einschl. aller Nebenleistungen, einschl. aller Geräte und Fahrzeuge, einschl. Hilfsmittel
Menge: 1,000 St

#### 3.114 Baum Nr. 002135

**3.114.114 Baum Nr. 002135, Stiel-Eiche,**
Baum  Nr. 002135, Stiel-Eiche,
Wipperfürth, Ursulinenstraße
Baumhöhe: 18 m,
Kronenbreite: 10 m,
Stammdurchmesser: 46,15 cm
Maßnahme: Totholzbeseitigung, Eingehende Untersuchung, Einkürzung von Kronenteilen
Steiger, klettern, etc. nach Wahl des/der AN unter Berücksichtigung der örtlichen Gegebenheiten.
Schadenersatzansprüche Dritter, die auf die Arbeiten zurückzuführen sind, gehen zu Lasten des/der AN. Material geht in Eigentum des/der AN über und ist zu entsorgen. Einschl. Arbeitskräfte, einschl. aller Nebenleistungen, einschl. aller Geräte und Fahrzeuge, einschl. Hilfsmittel
Menge: 1,000 St

#### 3.115 Baum Nr. 002136

**3.115.115 Baum Nr. 002136, Stiel-Eiche,**
Baum  Nr. 002136, Stiel-Eiche,
Wipperfürth, Ursulinenstraße
Baumhöhe: 17 m,
Kronenbreite: 6 m,
Stammdurchmesser: 36,61 cm
Maßnahme: Totholz beseitigen
Steiger, klettern, etc. nach Wahl des/der AN unter Berücksichtigung der örtlichen Gegebenheiten.
Schadenersatzansprüche Dritter, die auf die Arbeiten zurückzuführen sind, gehen zu Lasten des/der AN. Material geht in Eigentum des/der AN über und ist zu entsorgen. Einschl. Arbeitskräfte, einschl. aller Nebenleistungen, einschl. aller Geräte und Fahrzeuge, einschl. Hilfsmittel
Menge: 1,000 St

#### 3.116 Baum Nr. 002149

**3.116.116 Baum Nr. 002149**
Baum  Nr. 002149, Hainbuche,
Wipperfürth, Weststraße/Friedhof
Baumhöhe: 17 m,
Kronenbreite: 11 m,
Stammdurchmesser: 52,84 cm
Maßnahme: Totholzbeseitigung, Eingehende Untersuchung
Steiger, klettern, etc. nach Wahl des/der AN unter Berücksichtigung der örtlichen Gegebenheiten.
Schadenersatzansprüche Dritter, die auf die Arbeiten zurückzuführen sind, gehen zu Lasten des/der AN. Material geht in Eigentum des/der AN über und ist zu entsorgen. Einschl. Arbeitskräfte, einschl. aller Nebenleistungen, einschl. aller Geräte und Fahrzeuge, einschl. Hilfsmittel
Menge: 1,000 St

#### 3.117 Baum Nr. 002138

**3.117.117 Baum Nr. 002138, Berg-Ahorn,**
Baum  Nr. 002138, Berg-Ahorn,
Wipperfürth, Weststraße/Friedhof
Baumhöhe: 15,5 m,
Kronenbreite: 10 m,
Stammdurchmesser: 62,39 cm
Maßnahme: Totholzbeseitigung,
Steiger, klettern, etc. nach Wahl des/der AN unter Berücksichtigung der örtlichen Gegebenheiten.
Schadenersatzansprüche Dritter, die auf die Arbeiten zurückzuführen sind, gehen zu Lasten des/der AN. Material geht in Eigentum des/der AN über und ist zu entsorgen. Einschl. Arbeitskräfte, einschl. aller Nebenleistungen, einschl. aller Geräte und Fahrzeuge, einschl. Hilfsmittel
Menge: 1,000 St

#### 3.118 Baum Nr. 00214

**3.118.118 Baum Nr. 00214, Rot-Eiche,**
Baum  Nr. 00214, Rot-Eiche,
Wipperfürth, Lüdenscheider Straße
Baumhöhe: 17 m,
Kronenbreite: 10 m,
Stammdurchmesser: 48,38 cm
Maßnahme: Totholzbeseitigung,
Steiger, klettern, etc. nach Wahl des/der AN unter Berücksichtigung der örtlichen Gegebenheiten.
Schadenersatzansprüche Dritter, die auf die Arbeiten zurückzuführen sind, gehen zu Lasten des/der AN. Material geht in Eigentum des/der AN über und ist zu entsorgen. Einschl. Arbeitskräfte, einschl. aller Nebenleistungen, einschl. aller Geräte und Fahrzeuge, einschl. Hilfsmittel
Menge: 1,000 St

#### 3.119 Baum Nr. 002140

**3.119.119 Baum Nr. 002140, Europäische Lärche,**
Baum  Nr. 002140, Europäische Lärche,
Wipperfürth, Weststraße/Friedhof
Baumhöhe: 23 m,
Kronenbreite: 11 m,
Stammdurchmesser: 66,85 cm
Maßnahme: Totholzbeseitigung,
Steiger, klettern, etc. nach Wahl des/der AN unter Berücksichtigung der örtlichen Gegebenheiten.
Schadenersatzansprüche Dritter, die auf die Arbeiten zurückzuführen sind, gehen zu Lasten des/der AN. Material geht in Eigentum des/der AN über und ist zu entsorgen. Einschl. Arbeitskräfte, einschl. aller Nebenleistungen, einschl. aller Geräte und Fahrzeuge, einschl. Hilfsmittel
Menge: 1,000 St

#### 3.120 Baum Nr. 002142

**3.120.120 Baum Nr. 002142, Europäische Lärche,**
Baum  Nr. 002142, Europäische Lärche,
Wipperfürth, Weststraße/Friedhof
Baumhöhe: 24,5 m,
Kronenbreite: 5 m,
Stammdurchmesser: 56,02 cm
Maßnahme: Totholzbeseitigung,
Steiger, klettern, etc. nach Wahl des/der AN unter Berücksichtigung der örtlichen Gegebenheiten.
Schadenersatzansprüche Dritter, die auf die Arbeiten zurückzuführen sind, gehen zu Lasten des/der AN. Material geht in Eigentum des/der AN über und ist zu entsorgen. Einschl. Arbeitskräfte, einschl. aller Nebenleistungen, einschl. aller Geräte und Fahrzeuge, einschl. Hilfsmittel
Menge: 1,000 St

#### 3.121 Baum Nr. 00302

**3.121.121 Baum Nr. 00302**
Baum  Nr. 00302, Vogel-Kirsche,
Wipperfürth, Ostlandstraße,
Baumhöhe:  10 m,
Kronenbreite:  4 m,
Stammdurchmesser: 20,69 cm
Maßnahme: Totholzbeseitigung,
Steiger, klettern, etc. nach Wahl des/der AN unter Berücksichtigung der örtlichen Gegebenheiten.
Schadenersatzansprüche Dritter, die auf die Arbeiten zurückzuführen sind, gehen zu Lasten des/der AN. Material geht in Eigentum des/der AN über und ist zu entsorgen. Einschl. Arbeitskräfte, einschl. aller Nebenleistungen, einschl. aller Geräte und Fahrzeuge, einschl. Hilfsmittel
Menge: 1,000 St

#### 3.122 Baum Nr. 00215

**3.122.122 Baum Nr. 00215, Morgenländische Platane,**
Baum  Nr. 00215, Morgenländische Platane,
Wipperfürth, Lüdenscheider Straße
Baumhöhe: 18 m,
Kronenbreite: 9 m,
Stammdurchmesser: 49,34 cm
Maßnahme: Lichtraumprofilschnnitt,
Steiger, klettern, etc. nach Wahl des/der AN unter Berücksichtigung der örtlichen Gegebenheiten.
Schadenersatzansprüche Dritter, die auf die Arbeiten zurückzuführen sind, gehen zu Lasten des/der AN. Material geht in Eigentum des/der AN über und ist zu entsorgen. Einschl. Arbeitskräfte, einschl. aller Nebenleistungen, einschl. aller Geräte und Fahrzeuge, einschl. Hilfsmittel
Menge: 1,000 St

#### 3.123 Baum Nr. 002151

**3.123.123 Baum Nr. 002151**
Baum  Nr. 002151, Hainbuche,
Wipperfürth, Weststraße/Friedhof
Baumhöhe: 15 m,
Kronenbreite: 10 m,
Stammdurchmesser: 31,83 cm
Maßnahme: Kroneneinkürzung
Steiger, klettern, etc. nach Wahl des/der AN unter Berücksichtigung der örtlichen Gegebenheiten.
Schadenersatzansprüche Dritter, die auf die Arbeiten zurückzuführen sind, gehen zu Lasten des/der AN. Material geht in Eigentum des/der AN über und ist zu entsorgen. Einschl. Arbeitskräfte, einschl. aller Nebenleistungen, einschl. aller Geräte und Fahrzeuge, einschl. Hilfsmittel
Menge: 1,000 St

#### 3.124 Baum Nr. 002153

**3.124.124 Baum Nr. 002153, Hainbuche,**
Baum  Nr. 002153, Hainbuche,
Wipperfürth, Weststraße/Friedhof
Baumhöhe: 17 m,
Kronenbreite: 7 m,
Stammdurchmesser: 35,01 cm
Maßnahme: Totholzbeseitigung,
Steiger, klettern, etc. nach Wahl des/der AN unter Berücksichtigung der örtlichen Gegebenheiten.
Schadenersatzansprüche Dritter, die auf die Arbeiten zurückzuführen sind, gehen zu Lasten des/der AN. Material geht in Eigentum des/der AN über und ist zu entsorgen. Einschl. Arbeitskräfte, einschl. aller Nebenleistungen, einschl. aller Geräte und Fahrzeuge, einschl. Hilfsmittel
Menge: 1,000 St

#### 3.125 Baum Nr. 002155

**3.125.125 Baum Nr. 002155, Hängebirke,**
Baum  Nr. 002155, Hängebirke,
Wipperfürth, Weststraße/Friedhof
Baumhöhe: 16 m,
Kronenbreite: 6 m,
Stammdurchmesser: 35,01 cm
Maßnahme: Totholzbeseitigung,
Steiger, klettern, etc. nach Wahl des/der AN unter Berücksichtigung der örtlichen Gegebenheiten.
Schadenersatzansprüche Dritter, die auf die Arbeiten zurückzuführen sind, gehen zu Lasten des/der AN. Material geht in Eigentum des/der AN über und ist zu entsorgen. Einschl. Arbeitskräfte, einschl. aller Nebenleistungen, einschl. aller Geräte und Fahrzeuge, einschl. Hilfsmittel
Menge: 1,000 St

#### 3.126 Baum Nr. 00216

**3.126.126 Baum Nr. 00216, Hängebirke,**
Baum  Nr. 00216, Hängebirke,
Wipperfürth, Don-Bosco-Weg/Alter Friedhof
Baumhöhe: 19 m,
Kronenbreite: 6 m,
Stammdurchmesser: 48,06 cm
Maßnahme: Totholzbeseitigung, Lichtraumprofil Stangensäge
Steiger, klettern, etc. nach Wahl des/der AN unter Berücksichtigung der örtlichen Gegebenheiten.
Schadenersatzansprüche Dritter, die auf die Arbeiten zurückzuführen sind, gehen zu Lasten des/der AN. Material geht in Eigentum des/der AN über und ist zu entsorgen. Einschl. Arbeitskräfte, einschl. aller Nebenleistungen, einschl. aller Geräte und Fahrzeuge, einschl. Hilfsmittel
Menge: 1,000 St

#### 3.127 Baum Nr. 002173

**3.127.127 Baum Nr. 002173**
Baum  Nr. 002173, Stiel-Eiche,
Wipperfürth, Weststraße/Friedhof
Baumhöhe: 16 m,
Kronenbreite: 10 m,
Stammdurchmesser: 64,62 cm
Maßnahme: Totholzbeseitigung,
Steiger, klettern, etc. nach Wahl des/der AN unter Berücksichtigung der örtlichen Gegebenheiten.
Schadenersatzansprüche Dritter, die auf die Arbeiten zurückzuführen sind, gehen zu Lasten des/der AN. Material geht in Eigentum des/der AN über und ist zu entsorgen. Einschl. Arbeitskräfte, einschl. aller Nebenleistungen, einschl. aller Geräte und Fahrzeuge, einschl. Hilfsmittel
Menge: 1,000 St

#### 3.128 Baum Nr. 002162

**3.128.128 Baum Nr. 002162, Schwarz-Kiefer,**
Baum  Nr. 002162, Schwarz-Kiefer,
Wipperfürth, Weststraße/Friedhof
Baumhöhe: 17 m,
Kronenbreite: 6 m,
Stammdurchmesser: 50,93 cm
Maßnahme: Totholzbeseitigung,
Steiger, klettern, etc. nach Wahl des/der AN unter Berücksichtigung der örtlichen Gegebenheiten.
Schadenersatzansprüche Dritter, die auf die Arbeiten zurückzuführen sind, gehen zu Lasten des/der AN. Material geht in Eigentum des/der AN über und ist zu entsorgen. Einschl. Arbeitskräfte, einschl. aller Nebenleistungen, einschl. aller Geräte und Fahrzeuge, einschl. Hilfsmittel
Menge: 1,000 St

#### 3.129 Baum Nr. 002164

**3.129.129 Baum Nr. 002164, Schwarz-Kiefer,**
Baum  Nr. 002164, Schwarz-Kiefer,
Wipperfürth, Weststraße/Friedhof
Baumhöhe: 18 m,
Kronenbreite: 6 m,
Stammdurchmesser: 43,29 cm
Maßnahme: Totholzbeseitigung,
Steiger, klettern, etc. nach Wahl des/der AN unter Berücksichtigung der örtlichen Gegebenheiten.
Schadenersatzansprüche Dritter, die auf die Arbeiten zurückzuführen sind, gehen zu Lasten des/der AN. Material geht in Eigentum des/der AN über und ist zu entsorgen. Einschl. Arbeitskräfte, einschl. aller Nebenleistungen, einschl. aller Geräte und Fahrzeuge, einschl. Hilfsmittel
Menge: 1,000 St

#### 3.130 Baum Nr. 002165

**3.130.130 Baum Nr. 002165**
Baum  Nr. 002165, Schwarz-Kiefer,
Wipperfürth, Weststraße/Friedhof
Baumhöhe: 17 m,
Kronenbreite: 6 m,
Stammdurchmesser: 52,84 cm
Maßnahme: Totholzbeseitigung,
Steiger, klettern, etc. nach Wahl des/der AN unter Berücksichtigung der örtlichen Gegebenheiten.
Schadenersatzansprüche Dritter, die auf die Arbeiten zurückzuführen sind, gehen zu Lasten des/der AN. Material geht in Eigentum des/der AN über und ist zu entsorgen. Einschl. Arbeitskräfte, einschl. aller Nebenleistungen, einschl. aller Geräte und Fahrzeuge, einschl. Hilfsmittel
Menge: 1,000 St

#### 3.131 Baum Nr. 002169

**3.131.131 Baum Nr. 002169, Gemeine Esche,**
Baum  Nr. 002169, Gemeine Esche,
Wipperfürth, Weststraße/Friedhof
Baumhöhe: 15 m,
Kronenbreite: 9 m,
Stammdurchmesser: 46,47 cm
Maßnahme: Totholzbeseitigung,
Steiger, klettern, etc. nach Wahl des/der AN unter Berücksichtigung der örtlichen Gegebenheiten.
Schadenersatzansprüche Dritter, die auf die Arbeiten zurückzuführen sind, gehen zu Lasten des/der AN. Material geht in Eigentum des/der AN über und ist zu entsorgen. Einschl. Arbeitskräfte, einschl. aller Nebenleistungen, einschl. aller Geräte und Fahrzeuge, einschl. Hilfsmittel
Menge: 1,000 St

#### 3.132 Baum Nr. 002166

**3.132.132 Baum Nr. 002166, Europäische Lärche,**
Baum  Nr. 002166, Europäische Lärche,
Wipperfürth, Weststraße/Friedhof
Baumhöhe: 17 m,
Kronenbreite: 7 m,
Stammdurchmesser: 44,88 cm
Maßnahme: Totholzbeseitigung,
Steiger, klettern, etc. nach Wahl des/der AN unter Berücksichtigung der örtlichen Gegebenheiten.
Schadenersatzansprüche Dritter, die auf die Arbeiten zurückzuführen sind, gehen zu Lasten des/der AN. Material geht in Eigentum des/der AN über und ist zu entsorgen. Einschl. Arbeitskräfte, einschl. aller Nebenleistungen, einschl. aller Geräte und Fahrzeuge, einschl. Hilfsmittel
Menge: 1,000 St

#### 3.133 Baum Nr. 002167

**3.133.133 Baum Nr. 002167, Stiel-Eiche,**
Baum  Nr. 002167, Stiel-Eiche,
Wipperfürth, Weststraße/Friedhof
Baumhöhe: 16 m,
Kronenbreite: 6 m,
Stammdurchmesser: 39,47 cm
Maßnahme: Totholzbeseitigung,
Steiger, klettern, etc. nach Wahl des/der AN unter Berücksichtigung der örtlichen Gegebenheiten.
Schadenersatzansprüche Dritter, die auf die Arbeiten zurückzuführen sind, gehen zu Lasten des/der AN. Material geht in Eigentum des/der AN über und ist zu entsorgen. Einschl. Arbeitskräfte, einschl. aller Nebenleistungen, einschl. aller Geräte und Fahrzeuge, einschl. Hilfsmittel
Menge: 1,000 St

#### 3.134 Baum Nr. 002175

**3.134.134 Baum Nr. 002175, Vogel-Kirsche,**
Baum  Nr. 002175, Vogel-Kirsche,
Wipperfürth, Weststraße/Friedhof
Baumhöhe: 20 m,
Kronenbreite: 12 m,
Stammdurchmesser: 76,71 cm
Maßnahme: Totholzbeseitigung, Eingehende Untersuchung
Steiger, klettern, etc. nach Wahl des/der AN unter Berücksichtigung der örtlichen Gegebenheiten.
Schadenersatzansprüche Dritter, die auf die Arbeiten zurückzuführen sind, gehen zu Lasten des/der AN. Material geht in Eigentum des/der AN über und ist zu entsorgen. Einschl. Arbeitskräfte, einschl. aller Nebenleistungen, einschl. aller Geräte und Fahrzeuge, einschl. Hilfsmittel
Menge: 1,000 St

#### 3.135 Baum Nr. 002181

**3.135.135 Baum Nr. 002181, Hainbuche,**
Baum  Nr. 002181, Hainbuche,
Wipperfürth, Weststraße/Friedhof
Baumhöhe: 9 m,
Kronenbreite: 4 m,
Stammdurchmesser: 20,05 cm
Maßnahme: Totholzbeseitigung,
Steiger, klettern, etc. nach Wahl des/der AN unter Berücksichtigung der örtlichen Gegebenheiten.
Schadenersatzansprüche Dritter, die auf die Arbeiten zurückzuführen sind, gehen zu Lasten des/der AN. Material geht in Eigentum des/der AN über und ist zu entsorgen. Einschl. Arbeitskräfte, einschl. aller Nebenleistungen, einschl. aller Geräte und Fahrzeuge, einschl. Hilfsmittel
Menge: 1,000 St

#### 3.136 Baum Nr. 002183

**3.136.136 Baum Nr. 002183, Gemeine Buche,**
Baum  Nr. 002183, Gemeine Buche,
Wipperfürth, Weststraße/Friedhof
Baumhöhe: 16 m,
Kronenbreite: 8 m,
Stammdurchmesser: 38,83 cm
Maßnahme: Totholzbeseitigung,
Steiger, klettern, etc. nach Wahl des/der AN unter Berücksichtigung der örtlichen Gegebenheiten.
Schadenersatzansprüche Dritter, die auf die Arbeiten zurückzuführen sind, gehen zu Lasten des/der AN. Material geht in Eigentum des/der AN über und ist zu entsorgen. Einschl. Arbeitskräfte, einschl. aller Nebenleistungen, einschl. aller Geräte und Fahrzeuge, einschl. Hilfsmittel
Menge: 1,000 St

#### 3.137 Baum Nr. 002185

**3.137.137 Baum Nr. 002185, Silber-Ahorn,**
Baum  Nr. 002185, Silber-Ahorn,
Wipperfürth, Weststraße/Friedhof
Baumhöhe: 18 m,
Kronenbreite: 10 m,
Stammdurchmesser: 38,83 cm
Maßnahme: Totholzbeseitigung,
Steiger, klettern, etc. nach Wahl des/der AN unter Berücksichtigung der örtlichen Gegebenheiten.
Schadenersatzansprüche Dritter, die auf die Arbeiten zurückzuführen sind, gehen zu Lasten des/der AN. Material geht in Eigentum des/der AN über und ist zu entsorgen. Einschl. Arbeitskräfte, einschl. aller Nebenleistungen, einschl. aller Geräte und Fahrzeuge, einschl. Hilfsmittel
Menge: 1,000 St

#### 3.138 Baum Nr. 002186

**3.138.138 Baum Nr. 002186, Silber-Ahorn,**
Baum  Nr. 002186, Silber-Ahorn,
Wipperfürth, Weststraße/Friedhof
Baumhöhe: 19 m,
Kronenbreite: 6 m,
Stammdurchmesser: 51,57 cm
Maßnahme: Totholzbeseitigung, Kronensicherungsschnitt,
Steiger, klettern, etc. nach Wahl des/der AN unter Berücksichtigung der örtlichen Gegebenheiten.
Schadenersatzansprüche Dritter, die auf die Arbeiten zurückzuführen sind, gehen zu Lasten des/der AN. Material geht in Eigentum des/der AN über und ist zu entsorgen. Einschl. Arbeitskräfte, einschl. aller Nebenleistungen, einschl. aller Geräte und Fahrzeuge, einschl. Hilfsmittel
Menge: 1,000 St

#### 3.139 Baum Nr. 002188

**3.139.139 Baum Nr. 002188, Stiel-Eiche,**
Baum  Nr. 002188, Stiel-Eiche,
Wipperfürth, Weststraße/Friedhof
Baumhöhe: 19 m,
Kronenbreite: 9 m,
Stammdurchmesser: 49,34 cm
Maßnahme: Totholzbeseitigung,
Steiger, klettern, etc. nach Wahl des/der AN unter Berücksichtigung der örtlichen Gegebenheiten.
Schadenersatzansprüche Dritter, die auf die Arbeiten zurückzuführen sind, gehen zu Lasten des/der AN. Material geht in Eigentum des/der AN über und ist zu entsorgen. Einschl. Arbeitskräfte, einschl. aller Nebenleistungen, einschl. aller Geräte und Fahrzeuge, einschl. Hilfsmittel
Menge: 1,000 St

#### 3.140 Baum Nr. 00263

**3.140.140 Baum Nr. 00263, Spitz-Ahorn**
Baum  Nr. 00263, Spitz-Ahorn,
Wipperfürth, Surgeres-Platz
Baumhöhe: 5 m,
Kronenbreite: 4 m,
Stammdurchmesser: 33,42 cm
Maßnahme: Nachbehandlung stark eingek. Bäume mit Ständerbildung,
Steiger, klettern, etc. nach Wahl des/der AN unter Berücksichtigung der örtlichen Gegebenheiten.
Schadenersatzansprüche Dritter, die auf die Arbeiten zurückzuführen sind, gehen zu Lasten des/der AN. Material geht in Eigentum des/der AN über und ist zu entsorgen. Einschl. Arbeitskräfte, einschl. aller Nebenleistungen, einschl. aller Geräte und Fahrzeuge, einschl. Hilfsmittel
Menge: 1,000 St

#### 3.141 Baum Nr. 002191

**3.141.141 Baum Nr. 002191, Stiel-Eiche,**
Baum  Nr. 002191, Stiel-Eiche,
Wipperfürth, Weststraße/Friedhof
Baumhöhe: 19 m,
Kronenbreite: 12 m,
Stammdurchmesser: 70,66 cm
Maßnahme: Totholzbeseitigung,
Steiger, klettern, etc. nach Wahl des/der AN unter Berücksichtigung der örtlichen Gegebenheiten.
Schadenersatzansprüche Dritter, die auf die Arbeiten zurückzuführen sind, gehen zu Lasten des/der AN. Material geht in Eigentum des/der AN über und ist zu entsorgen. Einschl. Arbeitskräfte, einschl. aller Nebenleistungen, einschl. aller Geräte und Fahrzeuge, einschl. Hilfsmittel
Menge: 1,000 St

#### 3.142 Baum Nr. 00306

**3.142.142 Baum Nr. 00306, Rot-Eiche**
Baum  Nr. 00306, Rot-Eiche,
Wipperfürth, Ostlandstraße, Stadion Mühlenberg
Baumhöhe: 17 m,
Kronenbreite: 7 m,
Stammdurchmesser: 39,79 cm
Maßnahme: Totholzbeseitigung,
Steiger, klettern, etc. nach Wahl des/der AN unter Berücksichtigung der örtlichen Gegebenheiten.
Schadenersatzansprüche Dritter, die auf die Arbeiten zurückzuführen sind, gehen zu Lasten des/der AN. Material geht in Eigentum des/der AN über und ist zu entsorgen. Einschl. Arbeitskräfte, einschl. aller Nebenleistungen, einschl. aller Geräte und Fahrzeuge, einschl. Hilfsmittel
Menge: 1,000 St

#### 3.143 Baum Nr. 00264

**3.143.143 Baum Nr. 00264**
Baum  Nr. 00264, Winter-Linde,
Wipperfürth, Hermann-Löns-Weg, Grundschule,
Baumhöhe: 20 m,
Kronenbreite: 9 m,
Stammdurchmesser: 72,26 cm
Maßnahme: Totholzbeseitigung,
Steiger, klettern, etc. nach Wahl des/der AN unter Berücksichtigung der örtlichen Gegebenheiten.
Schadenersatzansprüche Dritter, die auf die Arbeiten zurückzuführen sind, gehen zu Lasten des/der AN. Material geht in Eigentum des/der AN über und ist zu entsorgen. Einschl. Arbeitskräfte, einschl. aller Nebenleistungen, einschl. aller Geräte und Fahrzeuge, einschl. Hilfsmittel
Menge: 1,000 St

#### 3.144 Baum Nr. 00266

**3.144.144 Baum Nr. 00266**
Baum  Nr. 00266, Winter-Linde,
Wipperfürth, Hermann-Löns-Weg, Grundschule
Baumhöhe: 20 m,
Kronenbreite: 12 m,
Stammdurchmesser: 71,3 cm
Maßnahme: Totholzbeseitigung,
Steiger, klettern, etc. nach Wahl des/der AN unter Berücksichtigung der örtlichen Gegebenheiten.
Schadenersatzansprüche Dritter, die auf die Arbeiten zurückzuführen sind, gehen zu Lasten des/der AN. Material geht in Eigentum des/der AN über und ist zu entsorgen. Einschl. Arbeitskräfte, einschl. aller Nebenleistungen, einschl. aller Geräte und Fahrzeuge, einschl. Hilfsmittel
Menge: 1,000 St

#### 3.145 Baum Nr. 00267

**3.145.145 Baum Nr. 00267**
Baum  Nr. 00267, Winter-Linde,
Wipperfürth, Hermann-Löns-Weg, Grundschule
Baumhöhe: 20 m,
Kronenbreite: 12 m,
Stammdurchmesser: 73,85 cm
Maßnahme: Totholzbeseitigung,
Steiger, klettern, etc. nach Wahl des/der AN unter Berücksichtigung der örtlichen Gegebenheiten.
Schadenersatzansprüche Dritter, die auf die Arbeiten zurückzuführen sind, gehen zu Lasten des/der AN. Material geht in Eigentum des/der AN über und ist zu entsorgen. Einschl. Arbeitskräfte, einschl. aller Nebenleistungen, einschl. aller Geräte und Fahrzeuge, einschl. Hilfsmittel
Menge: 1,000 St

#### 3.146 Baum Nr. 00268

**3.146.146 Baum Nr. 00268**
Baum  Nr. 00268, Winter-Linde,
Wipperfürth, Hermann-Löns-Weg, Grundschule
Baumhöhe: 22 m,
Kronenbreite: 10 m,
Stammdurchmesser: 68,44 cm
Maßnahme: Totholzbeseitigung,
Steiger, klettern, etc. nach Wahl des/der AN unter Berücksichtigung der örtlichen Gegebenheiten.
Schadenersatzansprüche Dritter, die auf die Arbeiten zurückzuführen sind, gehen zu Lasten des/der AN. Material geht in Eigentum des/der AN über und ist zu entsorgen. Einschl. Arbeitskräfte, einschl. aller Nebenleistungen, einschl. aller Geräte und Fahrzeuge, einschl. Hilfsmittel
Menge: 1,000 St

#### 3.147 Baum Nr. 002227

**3.147.147 Baum Nr. 002227, Winter-Linde,**
Baum  Nr. 002227, Winter-Linde,
Wipperfürth, Dohrgauler Straße
Baumhöhe: 12 m,
Kronenbreite: 8 m,
Stammdurchmesser: 48,7 cm
Maßnahme: Totholzbeseitigung, Kronenpflege,
Steiger, klettern, etc. nach Wahl des/der AN unter Berücksichtigung der örtlichen Gegebenheiten.
Schadenersatzansprüche Dritter, die auf die Arbeiten zurückzuführen sind, gehen zu Lasten des/der AN. Material geht in Eigentum des/der AN über und ist zu entsorgen. Einschl. Arbeitskräfte, einschl. aller Nebenleistungen, einschl. aller Geräte und Fahrzeuge, einschl. Hilfsmittel
Menge: 1,000 St

#### 3.148 Baum Nr. 00302

**3.148.148 Baum Nr. 00302**
Baum  Nr. 00302, Vogel-Kirsche,
Wipperfürth, Ostlandstraße,
Baumhöhe:  10 m,
Kronenbreite:  4 m,
Stammdurchmesser: 20,69 cm
Maßnahme: Totholzbeseitigung,
Steiger, klettern, etc. nach Wahl des/der AN unter Berücksichtigung der örtlichen Gegebenheiten.
Schadenersatzansprüche Dritter, die auf die Arbeiten zurückzuführen sind, gehen zu Lasten des/der AN. Material geht in Eigentum des/der AN über und ist zu entsorgen. Einschl. Arbeitskräfte, einschl. aller Nebenleistungen, einschl. aller Geräte und Fahrzeuge, einschl. Hilfsmittel
Menge: 1,000 St

#### 3.149 Baum Nr. 002262

**3.149.149 Baum Nr. 002262, Winter-Linde,**
Baum  Nr. 002262, Winter-Linde,
Wipperfürth, Ursulinenstraße/Schule
Baumhöhe: 6 m,
Kronenbreite: 4 m,
Stammdurchmesser: 17,51 cm
Maßnahme: Kronenpflege, Lichtraumprofil Stangensäge
Steiger, klettern, etc. nach Wahl des/der AN unter Berücksichtigung der örtlichen Gegebenheiten.
Schadenersatzansprüche Dritter, die auf die Arbeiten zurückzuführen sind, gehen zu Lasten des/der AN. Material geht in Eigentum des/der AN über und ist zu entsorgen. Einschl. Arbeitskräfte, einschl. aller Nebenleistungen, einschl. aller Geräte und Fahrzeuge, einschl. Hilfsmittel
Menge: 1,000 St

#### 3.150 Baum Nr. 002263

**3.150.150 Baum Nr. 002263, Kultur-Apfel,**
Baum  Nr. 002263, Kultur-Apfel,
Wipperfürth, Ursulinenstraße/Schule
Baumhöhe: 6 m,
Kronenbreite: 4 m,
Stammdurchmesser: 15,6 cm
Maßnahme: Stamm- und Stockaustriebe, Lichtraumprofil Stangensäge
Steiger, klettern, etc. nach Wahl des/der AN unter Berücksichtigung der örtlichen Gegebenheiten.
Schadenersatzansprüche Dritter, die auf die Arbeiten zurückzuführen sind, gehen zu Lasten des/der AN. Material geht in Eigentum des/der AN über und ist zu entsorgen. Einschl. Arbeitskräfte, einschl. aller Nebenleistungen, einschl. aller Geräte und Fahrzeuge, einschl. Hilfsmittel
Menge: 1,000 St

#### 3.151 Baum Nr. 002264

**3.151.151 Baum Nr. 002264, Sal-Weide,**
Baum  Nr. 002264, Sal-Weide,
Wipperfürth, Ursulinenstraße/Schule
Baumhöhe: 10 m,
Kronenbreite: 5 m,
Stammdurchmesser: 15,92 cm
Maßnahme: Kroneneinkürzung, Totholzbeseitigung,
Steiger, klettern, etc. nach Wahl des/der AN unter Berücksichtigung der örtlichen Gegebenheiten.
Schadenersatzansprüche Dritter, die auf die Arbeiten zurückzuführen sind, gehen zu Lasten des/der AN. Material geht in Eigentum des/der AN über und ist zu entsorgen. Einschl. Arbeitskräfte, einschl. aller Nebenleistungen, einschl. aller Geräte und Fahrzeuge, einschl. Hilfsmittel
Menge: 1,000 St

#### 3.152 Baum Nr. 00269

**3.152.152 Baum Nr. 00269**
Baum  Nr. 00269, Winter-Linde,
Wipperfürth, Hermann-Löns-Weg, Grundschule
Baumhöhe: 22 m,
Kronenbreite: 10 m,
Stammdurchmesser: 70,98 cm
Maßnahme: Totholzbeseitigung, Kronensicherung
Steiger, klettern, etc. nach Wahl des/der AN unter Berücksichtigung der örtlichen Gegebenheiten.
Schadenersatzansprüche Dritter, die auf die Arbeiten zurückzuführen sind, gehen zu Lasten des/der AN. Material geht in Eigentum des/der AN über und ist zu entsorgen. Einschl. Arbeitskräfte, einschl. aller Nebenleistungen, einschl. aller Geräte und Fahrzeuge, einschl. Hilfsmittel
Menge: 1,000 St

#### 3.153 Baum Nr. 002273

**3.153.153 Baum Nr. 002273, Vogel -Kirsche,**
Baum  Nr. 002273, Vogel -Kirsche,
Wipperfürth, Hedwigstraße/Spielplatz
Baumhöhe: 16 m,
Kronenbreite: 8 m,
Stammdurchmesser: 41,38 cm
Maßnahme: Eingehende Untersuchung, Kronenpflege,
Steiger, klettern, etc. nach Wahl des/der AN unter Berücksichtigung der örtlichen Gegebenheiten.
Schadenersatzansprüche Dritter, die auf die Arbeiten zurückzuführen sind, gehen zu Lasten des/der AN. Material geht in Eigentum des/der AN über und ist zu entsorgen. Einschl. Arbeitskräfte, einschl. aller Nebenleistungen, einschl. aller Geräte und Fahrzeuge, einschl. Hilfsmittel
Menge: 1,000 St

#### 3.154 Baum Nr. 002274

**3.154.154 Baum Nr. 002274, Vogel -Kirsche,**
Baum  Nr. 002274, Vogel -Kirsche,
Wipperfürth, Hedwigstraße/Spielplatz
Baumhöhe: 16 m,
Kronenbreite: 10 m,
Stammdurchmesser: 41,38 cm
Maßnahme: Einkürzung von Kronenteilen,
Steiger, klettern, etc. nach Wahl des/der AN unter Berücksichtigung der örtlichen Gegebenheiten.
Schadenersatzansprüche Dritter, die auf die Arbeiten zurückzuführen sind, gehen zu Lasten des/der AN. Material geht in Eigentum des/der AN über und ist zu entsorgen. Einschl. Arbeitskräfte, einschl. aller Nebenleistungen, einschl. aller Geräte und Fahrzeuge, einschl. Hilfsmittel
Menge: 1,000 St

#### 3.155 Baum Nr. 002276

**3.155.155 Baum Nr. 002276, Amerikanische Gleditschie,**
Baum  Nr. 002276, Amerikanische Gleditschie,
Wipperfürth, Hedwigstraße/Spielplatz
Baumhöhe: 14 m,
Kronenbreite: 8 m,
Stammdurchmesser: 38,2 cm
Maßnahme: Totholz beseitigen,
Steiger, klettern, etc. nach Wahl des/der AN unter Berücksichtigung der örtlichen Gegebenheiten.
Schadenersatzansprüche Dritter, die auf die Arbeiten zurückzuführen sind, gehen zu Lasten des/der AN. Material geht in Eigentum des/der AN über und ist zu entsorgen. Einschl. Arbeitskräfte, einschl. aller Nebenleistungen, einschl. aller Geräte und Fahrzeuge, einschl. Hilfsmittel
Menge: 1,000 St

#### 3.156 Baum Nr. 00271

**3.156.156 Baum Nr. 00271,**
Baum  Nr. 00271, Winter-Linde,
Wipperfürth, Hermann-Löns-Weg, Grundschule
Baumhöhe: 21 m,
Kronenbreite: 7 m,
Stammdurchmesser: 62,07 cm
Maßnahme: Totholzbeseitigung, Einkürzung von Kronenteilen,
Steiger, klettern, etc. nach Wahl des/der AN unter Berücksichtigung der örtlichen Gegebenheiten.
Schadenersatzansprüche Dritter, die auf die Arbeiten zurückzuführen sind, gehen zu Lasten des/der AN. Material geht in Eigentum des/der AN über und ist zu entsorgen. Einschl. Arbeitskräfte, einschl. aller Nebenleistungen, einschl. aller Geräte und Fahrzeuge, einschl. Hilfsmittel
Menge: 1,000 St

#### 3.157 Baum Nr. 002278

**3.157.157 Baum Nr. 002278, Kanadische Hemlocktanne,**
Baum  Nr. 002278, Kanadische Hemlocktanne,
Wipperfürth, Weststraße/Friedhof
Baumhöhe: 11,5 m,
Kronenbreite: 6 m,
Stammdurchmesser: 35,33 cm
Maßnahme: Totholzbeseitigung,
Steiger, klettern, etc. nach Wahl des/der AN unter Berücksichtigung der örtlichen Gegebenheiten.
Schadenersatzansprüche Dritter, die auf die Arbeiten zurückzuführen sind, gehen zu Lasten des/der AN. Material geht in Eigentum des/der AN über und ist zu entsorgen. Einschl. Arbeitskräfte, einschl. aller Nebenleistungen, einschl. aller Geräte und Fahrzeuge, einschl. Hilfsmittel
Menge: 1,000 St

#### 3.158 Baum Nr. 00284

**3.158.158 Baum Nr. 00284**
Baum  Nr. 00284, Berg-Ahorn,
Wipperfürth, Ostlandstraße,
Baumhöhe: 16 m,
Kronenbreite: 7 m,
Stammdurchmesser: 30,24 cm
Maßnahme: Eingehende Untersuchung,
Steiger, klettern, etc. nach Wahl des/der AN unter Berücksichtigung der örtlichen Gegebenheiten.
Schadenersatzansprüche Dritter, die auf die Arbeiten zurückzuführen sind, gehen zu Lasten des/der AN. Material geht in Eigentum des/der AN über und ist zu entsorgen. Einschl. Arbeitskräfte, einschl. aller Nebenleistungen, einschl. aller Geräte und Fahrzeuge, einschl. Hilfsmittel
Menge: 1,000 St

#### 3.159 Baum Nr. 002298

**3.159.159 Baum Nr. 002298, Stiel-Eiche,**
Baum  Nr. 002298, Stiel-Eiche,
Wipperfürth, Weststraße/Friedhof
Baumhöhe: 14 m,
Kronenbreite: 7 m,
Stammdurchmesser: 35,01 cm
Maßnahme: Totholzbeseitigung,
Steiger, klettern, etc. nach Wahl des/der AN unter Berücksichtigung der örtlichen Gegebenheiten.
Schadenersatzansprüche Dritter, die auf die Arbeiten zurückzuführen sind, gehen zu Lasten des/der AN. Material geht in Eigentum des/der AN über und ist zu entsorgen. Einschl. Arbeitskräfte, einschl. aller Nebenleistungen, einschl. aller Geräte und Fahrzeuge, einschl. Hilfsmittel
Menge: 1,000 St

#### 3.160 Baum Nr. 002307

**3.160.160 Baum Nr. 002307, Hänge-Birke,**
Baum  Nr. 002307, Hänge-Birke,
Wipperfürth, Weststraße/Friedhof
Baumhöhe: 18,5 m,
Kronenbreite: 10 m,
Stammdurchmesser: 71,62 cm
Maßnahme: Totholzbeseitigung, Sondermaßnahmen
Steiger, klettern, etc. nach Wahl des/der AN unter Berücksichtigung der örtlichen Gegebenheiten.
Schadenersatzansprüche Dritter, die auf die Arbeiten zurückzuführen sind, gehen zu Lasten des/der AN. Material geht in Eigentum des/der AN über und ist zu entsorgen. Einschl. Arbeitskräfte, einschl. aller Nebenleistungen, einschl. aller Geräte und Fahrzeuge, einschl. Hilfsmittel
Menge: 1,000 St

#### 3.161 Baum Nr. 002308

**3.161.161 Baum Nr. 002308, Stiel-Eiche,**
Baum  Nr. 002308, Stiel-Eiche,
Wipperfürth, Weststraße/Friedhof
Baumhöhe: 17 m,
Kronenbreite: 10 m,
Stammdurchmesser: 67,48 cm
Maßnahme: Totholzbeseitigung,
Steiger, klettern, etc. nach Wahl des/der AN unter Berücksichtigung der örtlichen Gegebenheiten.
Schadenersatzansprüche Dritter, die auf die Arbeiten zurückzuführen sind, gehen zu Lasten des/der AN. Material geht in Eigentum des/der AN über und ist zu entsorgen. Einschl. Arbeitskräfte, einschl. aller Nebenleistungen, einschl. aller Geräte und Fahrzeuge, einschl. Hilfsmittel
Menge: 1,000 St

#### 3.162 Baum Nr. 002322

**3.162.162 Baum Nr. 002322, Kanadische Hemlocktanne,**
Baum  Nr. 002322, Kanadische Hemlocktanne,
Wipperfürth, Weststraße/Friedhof
Baumhöhe: 15 m,
Kronenbreite: 10 m,
Stammdurchmesser: 68,44 cm
Maßnahme: Totholzbeseitigung, Kronensicherung,
Steiger, klettern, etc. nach Wahl des/der AN unter Berücksichtigung der örtlichen Gegebenheiten.
Schadenersatzansprüche Dritter, die auf die Arbeiten zurückzuführen sind, gehen zu Lasten des/der AN. Material geht in Eigentum des/der AN über und ist zu entsorgen. Einschl. Arbeitskräfte, einschl. aller Nebenleistungen, einschl. aller Geräte und Fahrzeuge, einschl. Hilfsmittel
Menge: 1,000 St

#### 3.163 Baum Nr. 002325

**3.163.163 Baum Nr. 002325, Spitz-Ahorn,**
Baum  Nr. 002325, Spitz-Ahorn,
Wipperfürth, Weststraße/Friedhof
Baumhöhe: 16 m,
Kronenbreite: 10 m,
Stammdurchmesser: 56,98 cm
Maßnahme: Totholzbeseitigung,
Steiger, klettern, etc. nach Wahl des/der AN unter Berücksichtigung der örtlichen Gegebenheiten.
Schadenersatzansprüche Dritter, die auf die Arbeiten zurückzuführen sind, gehen zu Lasten des/der AN. Material geht in Eigentum des/der AN über und ist zu entsorgen. Einschl. Arbeitskräfte, einschl. aller Nebenleistungen, einschl. aller Geräte und Fahrzeuge, einschl. Hilfsmittel
Menge: 1,000 St

#### 3.164 Baum Nr. 002326

**3.164.164 Baum Nr. 002326, Gemeine Esche,**
Baum  Nr. 002326, Gemeine Esche,
Wipperfürth, Weststraße/Friedhof
Baumhöhe: 19 m,
Kronenbreite: 11 m,
Stammdurchmesser: 83,08 cm
Maßnahme: Totholzbeseitigung,
Steiger, klettern, etc. nach Wahl des/der AN unter Berücksichtigung der örtlichen Gegebenheiten.
Schadenersatzansprüche Dritter, die auf die Arbeiten zurückzuführen sind, gehen zu Lasten des/der AN. Material geht in Eigentum des/der AN über und ist zu entsorgen. Einschl. Arbeitskräfte, einschl. aller Nebenleistungen, einschl. aller Geräte und Fahrzeuge, einschl. Hilfsmittel
Menge: 1,000 St

#### 3.165 Baum Nr. 002327

**3.165.165 Baum Nr. 002327, Stiel-Eiche,**
Baum  Nr. 002327, Stiel-Eiche,
Wipperfürth, Weststraße/Friedhof
Baumhöhe: 17 m,
Kronenbreite: 12 m,
Stammdurchmesser: 66,53 cm
Maßnahme: Totholzbeseitigung,
Steiger, klettern, etc. nach Wahl des/der AN unter Berücksichtigung der örtlichen Gegebenheiten.
Schadenersatzansprüche Dritter, die auf die Arbeiten zurückzuführen sind, gehen zu Lasten des/der AN. Material geht in Eigentum des/der AN über und ist zu entsorgen. Einschl. Arbeitskräfte, einschl. aller Nebenleistungen, einschl. aller Geräte und Fahrzeuge, einschl. Hilfsmittel
Menge: 1,000 St

#### 3.166 Baum Nr. 002332

**3.166.166 Baum Nr. 002332, Hänge-Birke,**
Baum  Nr. 002332, Hänge-Birke,
Wipperfürth, Weststraße/Friedhof
Baumhöhe: 18 m,
Kronenbreite: 8 m,
Stammdurchmesser: 62,39 cm
Maßnahme: Eingehende Untersuchung,
Steiger, klettern, etc. nach Wahl des/der AN unter Berücksichtigung der örtlichen Gegebenheiten.
Schadenersatzansprüche Dritter, die auf die Arbeiten zurückzuführen sind, gehen zu Lasten des/der AN. Material geht in Eigentum des/der AN über und ist zu entsorgen. Einschl. Arbeitskräfte, einschl. aller Nebenleistungen, einschl. aller Geräte und Fahrzeuge, einschl. Hilfsmittel
Menge: 1,000 St

#### 3.167 Baum Nr. 002333

**3.167.167 Baum Nr. 002333, Vogel-Kirsche,**
Baum  Nr. 002333, Vogel-Kirsche,
Wipperfürth, Weststraße/Friedhof
Baumhöhe: 15 m,
Kronenbreite: 8 m,
Stammdurchmesser: 52,2 cm
Maßnahme: Totholzbeseitigung, Kroneneinkürzung,
Steiger, klettern, etc. nach Wahl des/der AN unter Berücksichtigung der örtlichen Gegebenheiten.
Schadenersatzansprüche Dritter, die auf die Arbeiten zurückzuführen sind, gehen zu Lasten des/der AN. Material geht in Eigentum des/der AN über und ist zu entsorgen. Einschl. Arbeitskräfte, einschl. aller Nebenleistungen, einschl. aller Geräte und Fahrzeuge, einschl. Hilfsmittel
Menge: 1,000 St

#### 3.168 Baum Nr. 00287

**3.168.168 Baum Nr. 00287**
Baum  Nr. 00287, Berg-Ahorn,
Wipperfürth, Ostlandstraße,
Baumhöhe: 14 m,
Kronenbreite: 6 m,
Stammdurchmesser: 28,65 cm
Maßnahme: Totholzbeseitigung,
Steiger, klettern, etc. nach Wahl des/der AN unter Berücksichtigung der örtlichen Gegebenheiten.
Schadenersatzansprüche Dritter, die auf die Arbeiten zurückzuführen sind, gehen zu Lasten des/der AN. Material geht in Eigentum des/der AN über und ist zu entsorgen. Einschl. Arbeitskräfte, einschl. aller Nebenleistungen, einschl. aller Geräte und Fahrzeuge, einschl. Hilfsmittel
Menge: 1,000 St

#### 3.169 Baum Nr. 002338

**3.169.169 Baum Nr. 002338, Winter-Linde,**
Baum  Nr. 002338, Winter-Linde,
Wipperfürth, Weststraße/Friedhof
Baumhöhe: 17 m,
Kronenbreite: 8 m,
Stammdurchmesser: 44,25 cm
Maßnahme: Stamm und Stockaustriebe,
Steiger, klettern, etc. nach Wahl des/der AN unter Berücksichtigung der örtlichen Gegebenheiten.
Schadenersatzansprüche Dritter, die auf die Arbeiten zurückzuführen sind, gehen zu Lasten des/der AN. Material geht in Eigentum des/der AN über und ist zu entsorgen. Einschl. Arbeitskräfte, einschl. aller Nebenleistungen, einschl. aller Geräte und Fahrzeuge, einschl. Hilfsmittel
Menge: 1,000 St

#### 3.170 Baum Nr. 002339

**3.170.170 Baum Nr. 002339, Hänge-Birke,**
Baum  Nr. 002339, Hänge-Birke,
Wipperfürth, Weststraße/Friedhof
Baumhöhe: 16 m,
Kronenbreite: 6 m,
Stammdurchmesser: 42,02 cm
Maßnahme: Totholzbeseitigung,
Steiger, klettern, etc. nach Wahl des/der AN unter Berücksichtigung der örtlichen Gegebenheiten.
Schadenersatzansprüche Dritter, die auf die Arbeiten zurückzuführen sind, gehen zu Lasten des/der AN. Material geht in Eigentum des/der AN über und ist zu entsorgen. Einschl. Arbeitskräfte, einschl. aller Nebenleistungen, einschl. aller Geräte und Fahrzeuge, einschl. Hilfsmittel
Menge: 1,000 St

#### 3.171 Baum Nr. 00234

**3.171.171 Baum Nr. 00234, Spitz-Ahorn,**
Baum  Nr. 00234, Spitz-Ahorn,
Wipperfürth, Hindenburgstraße
Baumhöhe: 9 m,
Kronenbreite: 4 m,
Stammdurchmesser: 27,37 cm
Maßnahme: Totholz entfernen Stangensäge,
Steiger, klettern, etc. nach Wahl des/der AN unter Berücksichtigung der örtlichen Gegebenheiten.
Schadenersatzansprüche Dritter, die auf die Arbeiten zurückzuführen sind, gehen zu Lasten des/der AN. Material geht in Eigentum des/der AN über und ist zu entsorgen. Einschl. Arbeitskräfte, einschl. aller Nebenleistungen, einschl. aller Geräte und Fahrzeuge, einschl. Hilfsmittel
Menge: 1,000 St

#### 3.172 Baum Nr. 002340

**3.172.172 Baum Nr. 002340, Hainbuche,**
Baum  Nr. 002340, Hainbuche,
Wipperfürth, Weststraße/Friedhof
Baumhöhe: 13 m,
Kronenbreite: 8 m,
Stammdurchmesser: 46,15 cm
Maßnahme: Totholzbeseitigung,
Steiger, klettern, etc. nach Wahl des/der AN unter Berücksichtigung der örtlichen Gegebenheiten.
Schadenersatzansprüche Dritter, die auf die Arbeiten zurückzuführen sind, gehen zu Lasten des/der AN. Material geht in Eigentum des/der AN über und ist zu entsorgen. Einschl. Arbeitskräfte, einschl. aller Nebenleistungen, einschl. aller Geräte und Fahrzeuge, einschl. Hilfsmittel
Menge: 1,000 St

#### 3.173 Baum Nr. 002352

**3.173.173 Baum Nr. 002352, Silber-Ahorn,**
Baum  Nr. 002352, Silber-Ahorn,
Wipperfürth, Weststraße/Friedhof
Baumhöhe: 16 m,
Kronenbreite: 10 m,
Stammdurchmesser: 69,71 cm
Maßnahme: Totholzbeseitigung, Einkürzung von Kronenteilen
Steiger, klettern, etc. nach Wahl des/der AN unter Berücksichtigung der örtlichen Gegebenheiten.
Schadenersatzansprüche Dritter, die auf die Arbeiten zurückzuführen sind, gehen zu Lasten des/der AN. Material geht in Eigentum des/der AN über und ist zu entsorgen. Einschl. Arbeitskräfte, einschl. aller Nebenleistungen, einschl. aller Geräte und Fahrzeuge, einschl. Hilfsmittel
Menge: 1,000 St

#### 3.174 Baum Nr. 002354

**3.174.174 Baum Nr. 002354, Hänge-Birke,**
Baum  Nr. 002354, Hänge-Birke,
Wipperfürth, Weststraße/Friedhof
Baumhöhe: 18 m,
Kronenbreite: 6 m,
Stammdurchmesser: 56,34 cm
Maßnahme: Kronensicherungsschnitt,
Steiger, klettern, etc. nach Wahl des/der AN unter Berücksichtigung der örtlichen Gegebenheiten.
Schadenersatzansprüche Dritter, die auf die Arbeiten zurückzuführen sind, gehen zu Lasten des/der AN. Material geht in Eigentum des/der AN über und ist zu entsorgen. Einschl. Arbeitskräfte, einschl. aller Nebenleistungen, einschl. aller Geräte und Fahrzeuge, einschl. Hilfsmittel
Menge: 1,000 St

#### 3.175 Baum Nr. 002356

**3.175.175 Baum Nr. 002356, Vogel-Kirsche,**
Baum  Nr. 002356, Vogel-Kirsche,
Wipperfürth, Weststraße/Friedhof
Baumhöhe: 8 m,
Kronenbreite: 8 m,
Stammdurchmesser: 36,61 cm
Maßnahme: Totholzbeseitigung,
Steiger, klettern, etc. nach Wahl des/der AN unter Berücksichtigung der örtlichen Gegebenheiten.
Schadenersatzansprüche Dritter, die auf die Arbeiten zurückzuführen sind, gehen zu Lasten des/der AN. Material geht in Eigentum des/der AN über und ist zu entsorgen. Einschl. Arbeitskräfte, einschl. aller Nebenleistungen, einschl. aller Geräte und Fahrzeuge, einschl. Hilfsmittel
Menge: 1,000 St

#### 3.176 Baum Nr. 002357

**3.176.176 Baum Nr. 002357, Douglasie,**
Baum  Nr. 002357, Douglasie,
Wipperfürth, Weststraße/Friedhof
Baumhöhe: 19 m,
Kronenbreite: 6 m,
Stammdurchmesser: 58,25 cm
Maßnahme:  Eingehende Untersuchung,
Steiger, klettern, etc. nach Wahl des/der AN unter Berücksichtigung der örtlichen Gegebenheiten.
Schadenersatzansprüche Dritter, die auf die Arbeiten zurückzuführen sind, gehen zu Lasten des/der AN. Material geht in Eigentum des/der AN über und ist zu entsorgen. Einschl. Arbeitskräfte, einschl. aller Nebenleistungen, einschl. aller Geräte und Fahrzeuge, einschl. Hilfsmittel
Menge: 1,000 St

#### 3.177 Baum Nr. 002358

**3.177.177 Baum Nr. 002358, Berg-Ahorn,**
Baum  Nr. 002358, Berg-Ahorn,
Wipperfürth, Weststraße/Friedhof
Baumhöhe: 13 m,
Kronenbreite: 8 m,
Stammdurchmesser: 45,84 cm
Maßnahme: Totholzbeseitigung,
Steiger, klettern, etc. nach Wahl des/der AN unter Berücksichtigung der örtlichen Gegebenheiten.
Schadenersatzansprüche Dritter, die auf die Arbeiten zurückzuführen sind, gehen zu Lasten des/der AN. Material geht in Eigentum des/der AN über und ist zu entsorgen. Einschl. Arbeitskräfte, einschl. aller Nebenleistungen, einschl. aller Geräte und Fahrzeuge, einschl. Hilfsmittel
Menge: 1,000 St

#### 3.178 Baum Nr. 00288

**3.178.178 Baum Nr. 00288**
Baum  Nr. 00288, Berg-Ahorn,
Wipperfürth, Ostlandstraße,
Baumhöhe: 14 m,
Kronenbreite: 7 m,
Stammdurchmesser: 33,42 cm
Maßnahme: Totholzbeseitigung,
Steiger, klettern, etc. nach Wahl des/der AN unter Berücksichtigung der örtlichen Gegebenheiten.
Schadenersatzansprüche Dritter, die auf die Arbeiten zurückzuführen sind, gehen zu Lasten des/der AN. Material geht in Eigentum des/der AN über und ist zu entsorgen. Einschl. Arbeitskräfte, einschl. aller Nebenleistungen, einschl. aller Geräte und Fahrzeuge, einschl. Hilfsmittel
Menge: 1,000 St

#### 3.179 Baum Nr. 002371

**3.179.179 Baum Nr. 002371, Schwarz-Kiefer,**
Baum  Nr. 002371, Schwarz-Kiefer,
Wipperfürth, Weststraße/Friedhof
Baumhöhe: 18 m,
Kronenbreite: 12 m,
Stammdurchmesser: 74,48 cm
Maßnahme: Totholzbeseitigung, Baumfremder Bewuchs, Kronensicherung
Steiger, klettern, etc. nach Wahl des/der AN unter Berücksichtigung der örtlichen Gegebenheiten.
Schadenersatzansprüche Dritter, die auf die Arbeiten zurückzuführen sind, gehen zu Lasten des/der AN. Material geht in Eigentum des/der AN über und ist zu entsorgen. Einschl. Arbeitskräfte, einschl. aller Nebenleistungen, einschl. aller Geräte und Fahrzeuge, einschl. Hilfsmittel
Menge: 1,000 St

#### 3.180 Baum Nr. 002376

**3.180.180 Baum Nr. 002376, Ginko,**
Baum  Nr. 002376, Ginko,
Wipperfürth, Weststraße/Friedhof
Baumhöhe: 8 m,
Kronenbreite: 3 m,
Stammdurchmesser: 24,19 cm
Maßnahme: Kronenpflege,
Steiger, klettern, etc. nach Wahl des/der AN unter Berücksichtigung der örtlichen Gegebenheiten.
Schadenersatzansprüche Dritter, die auf die Arbeiten zurückzuführen sind, gehen zu Lasten des/der AN. Material geht in Eigentum des/der AN über und ist zu entsorgen. Einschl. Arbeitskräfte, einschl. aller Nebenleistungen, einschl. aller Geräte und Fahrzeuge, einschl. Hilfsmittel
Menge: 1,000 St

#### 3.181 Baum Nr. 00290

**3.181.181 Baum Nr. 00290**
Baum  Nr. 00290, Berg-Ahorn,
Wipperfürth, Ostlandstraße,
Baumhöhe: 15 m,
Kronenbreite: 6 m,
Stammdurchmesser: 33,42 cm
Maßnahme: Totholzbeseitigung,
Steiger, klettern, etc. nach Wahl des/der AN unter Berücksichtigung der örtlichen Gegebenheiten.
Schadenersatzansprüche Dritter, die auf die Arbeiten zurückzuführen sind, gehen zu Lasten des/der AN. Material geht in Eigentum des/der AN über und ist zu entsorgen. Einschl. Arbeitskräfte, einschl. aller Nebenleistungen, einschl. aller Geräte und Fahrzeuge, einschl. Hilfsmittel
Menge: 1,000 St

#### 3.182 Baum Nr. 002318

**3.182.182 Baum Nr. 002318, Kanadische Hemlockttanne,**
Baum  Nr. 002318, Kanadische Hemlockttanne,
Wipperfürth, Weststraße/Friedhof
Baumhöhe: 15 m,
Kronenbreite: 8 m,
Stammdurchmesser: 57,61 cm
Maßnahme: Totholzbeseitigung,
Steiger, klettern, etc. nach Wahl des/der AN unter Berücksichtigung der örtlichen Gegebenheiten.
Schadenersatzansprüche Dritter, die auf die Arbeiten zurückzuführen sind, gehen zu Lasten des/der AN. Material geht in Eigentum des/der AN über und ist zu entsorgen. Einschl. Arbeitskräfte, einschl. aller Nebenleistungen, einschl. aller Geräte und Fahrzeuge, einschl. Hilfsmittel
Menge: 1,000 St

#### 3.183 Baum Nr. 00293

**3.183.183 Baum Nr. 00293**
Baum  Nr. 00293, Berg-Ahorn,
Wipperfürth, Ostlandstraße,
Baumhöhe: 16 m,
Kronenbreite: 7 m,
Stammdurchmesser: 35,01 cm
Maßnahme: Totholzbeseitigung, Eingehende Untersuchung,
Steiger, klettern, etc. nach Wahl des/der AN unter Berücksichtigung der örtlichen Gegebenheiten.
Schadenersatzansprüche Dritter, die auf die Arbeiten zurückzuführen sind, gehen zu Lasten des/der AN. Material geht in Eigentum des/der AN über und ist zu entsorgen. Einschl. Arbeitskräfte, einschl. aller Nebenleistungen, einschl. aller Geräte und Fahrzeuge, einschl. Hilfsmittel
Menge: 1,000 St

#### 3.184 Baum Nr. 00294

**3.184.184 Baum Nr. 00294**
Baum  Nr. 00294, Winter-Linde,
Wipperfürth, Ostlandstraße,
Baumhöhe: 25 m,
Kronenbreite: 10 m,
Stammdurchmesser: 74,8 cm
Maßnahme: Eingehende Untersuchung, Totholzbeseitigung,
Steiger, klettern, etc. nach Wahl des/der AN unter Berücksichtigung der örtlichen Gegebenheiten.
Schadenersatzansprüche Dritter, die auf die Arbeiten zurückzuführen sind, gehen zu Lasten des/der AN. Material geht in Eigentum des/der AN über und ist zu entsorgen. Einschl. Arbeitskräfte, einschl. aller Nebenleistungen, einschl. aller Geräte und Fahrzeuge, einschl. Hilfsmittel
Menge: 1,000 St

#### 3.185 Baum Nr. 002382

**3.185.185 Baum Nr. 002382, Hainbuche,**
Baum  Nr. 002382, Hainbuche,
Wipperfürth, Weststraße/Friedhof
Baumhöhe: 16 m,
Kronenbreite: 12 m,
Stammdurchmesser: 57,3 cm
Maßnahme: Totholzbeseitigung, Kroneneinkürzung,
Steiger, klettern, etc. nach Wahl des/der AN unter Berücksichtigung der örtlichen Gegebenheiten.
Schadenersatzansprüche Dritter, die auf die Arbeiten zurückzuführen sind, gehen zu Lasten des/der AN. Material geht in Eigentum des/der AN über und ist zu entsorgen. Einschl. Arbeitskräfte, einschl. aller Nebenleistungen, einschl. aller Geräte und Fahrzeuge, einschl. Hilfsmittel
Menge: 1,000 St

#### 3.186 Baum Nr. 002384

**3.186.186 Baum Nr. 002384, Hänge-Birke,**
Baum  Nr. 002384, Hänge-Birke,
Wipperfürth, Weststraße/Friedhof
Baumhöhe: 17,5 m,
Kronenbreite: 10 m,
Stammdurchmesser: 40,43 cm
Maßnahme: Eingehende Untersuchung,
Steiger, klettern, etc. nach Wahl des/der AN unter Berücksichtigung der örtlichen Gegebenheiten.
Schadenersatzansprüche Dritter, die auf die Arbeiten zurückzuführen sind, gehen zu Lasten des/der AN. Material geht in Eigentum des/der AN über und ist zu entsorgen. Einschl. Arbeitskräfte, einschl. aller Nebenleistungen, einschl. aller Geräte und Fahrzeuge, einschl. Hilfsmittel
Menge: 1,000 St

#### 3.187 Baum Nr. 002387

**3.187.187 Baum Nr. 002387, Serbische Fichte,**
Baum  Nr. 002387, Serbische Fichte,
Wipperfürth, Weststraße/Friedhof
Baumhöhe: 21  m,
Kronenbreite: 3,5 m,
Stammdurchmesser: 44,25 cm
Maßnahme: Totholzbeseitigung,
Steiger, klettern, etc. nach Wahl des/der AN unter Berücksichtigung der örtlichen Gegebenheiten.
Schadenersatzansprüche Dritter, die auf die Arbeiten zurückzuführen sind, gehen zu Lasten des/der AN. Material geht in Eigentum des/der AN über und ist zu entsorgen. Einschl. Arbeitskräfte, einschl. aller Nebenleistungen, einschl. aller Geräte und Fahrzeuge, einschl. Hilfsmittel
Menge: 1,000 St

#### 3.188 Baum Nr. 002389

**3.188.188 Baum Nr. 002389, Spitz-Ahorn,**
Baum  Nr. 002389, Spitz-Ahorn,
Wipperfürth, Weststraße/Friedhof
Baumhöhe: 15 m,
Kronenbreite: 11 m,
Stammdurchmesser: 60,48 cm
Maßnahme: Totholzbeseitigung,
Steiger, klettern, etc. nach Wahl des/der AN unter Berücksichtigung der örtlichen Gegebenheiten.
Schadenersatzansprüche Dritter, die auf die Arbeiten zurückzuführen sind, gehen zu Lasten des/der AN. Material geht in Eigentum des/der AN über und ist zu entsorgen. Einschl. Arbeitskräfte, einschl. aller Nebenleistungen, einschl. aller Geräte und Fahrzeuge, einschl. Hilfsmittel
Menge: 1,000 St

#### 3.189 Baum Nr. 002391

**3.189.189 Baum Nr. 002391, Hänge-Birke,**
Baum  Nr. 002391, Hänge-Birke,
Wipperfürth, Weststraße/Friedhof
Baumhöhe: 18 m,
Kronenbreite: 8 m,
Stammdurchmesser: 45,52 cm
Maßnahme: Totholzbeseitigung, Stamm- und Stockaustriebe,
Steiger, klettern, etc. nach Wahl des/der AN unter Berücksichtigung der örtlichen Gegebenheiten.
Schadenersatzansprüche Dritter, die auf die Arbeiten zurückzuführen sind, gehen zu Lasten des/der AN. Material geht in Eigentum des/der AN über und ist zu entsorgen. Einschl. Arbeitskräfte, einschl. aller Nebenleistungen, einschl. aller Geräte und Fahrzeuge, einschl. Hilfsmittel
Menge: 1,000 St

#### 3.190 Baum Nr. 002392

**3.190.190 Baum Nr. 002392, Feld-Ahorn,**
Baum  Nr. 002392, Feld-Ahorn,
Wipperfürth, Weststraße/Friedhof
Baumhöhe: 16 m,
Kronenbreite: 10 m,
Stammdurchmesser: 43,29 cm
Maßnahme: Totholzbeseitigung,
Steiger, klettern, etc. nach Wahl des/der AN unter Berücksichtigung der örtlichen Gegebenheiten.
Schadenersatzansprüche Dritter, die auf die Arbeiten zurückzuführen sind, gehen zu Lasten des/der AN. Material geht in Eigentum des/der AN über und ist zu entsorgen. Einschl. Arbeitskräfte, einschl. aller Nebenleistungen, einschl. aller Geräte und Fahrzeuge, einschl. Hilfsmittel
Menge: 1,000 St

#### 3.191 Baum Nr. 002395

**3.191.191 Baum Nr. 002395, Feld-Ahorn,**
Baum  Nr. 002395, Feld-Ahorn,
Wipperfürth, Weststraße/Friedhof
Baumhöhe: 16 m,
Kronenbreite: 9,5 m,
Stammdurchmesser: 31,83 cm
Maßnahme: Totholzbeseitigung,
Steiger, klettern, etc. nach Wahl des/der AN unter Berücksichtigung der örtlichen Gegebenheiten.
Schadenersatzansprüche Dritter, die auf die Arbeiten zurückzuführen sind, gehen zu Lasten des/der AN. Material geht in Eigentum des/der AN über und ist zu entsorgen. Einschl. Arbeitskräfte, einschl. aller Nebenleistungen, einschl. aller Geräte und Fahrzeuge, einschl. Hilfsmittel
Menge: 1,000 St

#### 3.192 Baum Nr. 002396

**3.192.192 Baum Nr. 002396, Feld-Ahorn,**
Baum  Nr. 002396, Feld-Ahorn,
Wipperfürth, Weststraße/Friedhof
Baumhöhe: 15 m,
Kronenbreite: 7 m,
Stammdurchmesser: 49,34 cm
Maßnahme: Totholzbeseitigung,
Steiger, klettern, etc. nach Wahl des/der AN unter Berücksichtigung der örtlichen Gegebenheiten.
Schadenersatzansprüche Dritter, die auf die Arbeiten zurückzuführen sind, gehen zu Lasten des/der AN. Material geht in Eigentum des/der AN über und ist zu entsorgen. Einschl. Arbeitskräfte, einschl. aller Nebenleistungen, einschl. aller Geräte und Fahrzeuge, einschl. Hilfsmittel
Menge: 1,000 St

#### 3.193 Baum Nr. 002398

**3.193.193 Baum Nr. 002398, Feld-Ahorn,**
Baum  Nr. 002398, Feld-Ahorn,
Wipperfürth, Weststraße/Friedhof
Baumhöhe:  m,
Kronenbreite:  m,
Stammdurchmesser:  cm
Maßnahme: Totholzbeseitigung,
Steiger, klettern, etc. nach Wahl des/der AN unter Berücksichtigung der örtlichen Gegebenheiten.
Schadenersatzansprüche Dritter, die auf die Arbeiten zurückzuführen sind, gehen zu Lasten des/der AN. Material geht in Eigentum des/der AN über und ist zu entsorgen. Einschl. Arbeitskräfte, einschl. aller Nebenleistungen, einschl. aller Geräte und Fahrzeuge, einschl. Hilfsmittel
Menge: 1,000 St

#### 3.194 Baum Nr. 00296

**3.194.194 Baum Nr. 00296**
Baum  Nr. 00296, Winter-Linde,
Wipperfürth, Ostlandstraße,
Baumhöhe:  6 m,
Kronenbreite:  4 m,
Stammdurchmesser: 70,03 cm
Maßnahme: Nachbehandlung stark eingekürzter Bäume mit Ständerbildung,
Steiger, klettern, etc. nach Wahl des/der AN unter Berücksichtigung der örtlichen Gegebenheiten.
Schadenersatzansprüche Dritter, die auf die Arbeiten zurückzuführen sind, gehen zu Lasten des/der AN. Material geht in Eigentum des/der AN über und ist zu entsorgen. Einschl. Arbeitskräfte, einschl. aller Nebenleistungen, einschl. aller Geräte und Fahrzeuge, einschl. Hilfsmittel
Menge: 1,000 St

#### 3.195 Baum Nr. 00243

**3.195.195 Baum Nr. 00243, Schwarz-Erle,**
Baum  Nr. 00243, Schwarz-Erle,
Wipperfürth, Surgeres-Platz
Baumhöhe:  12 m,
Kronenbreite:  4 m,
Stammdurchmesser: 26,1 cm
Maßnahme: Sondermaßnahmen,
Steiger, klettern, etc. nach Wahl des/der AN unter Berücksichtigung der örtlichen Gegebenheiten.
Schadenersatzansprüche Dritter, die auf die Arbeiten zurückzuführen sind, gehen zu Lasten des/der AN. Material geht in Eigentum des/der AN über und ist zu entsorgen. Einschl. Arbeitskräfte, einschl. aller Nebenleistungen, einschl. aller Geräte und Fahrzeuge, einschl. Hilfsmittel
Menge: 1,000 St

#### 3.196 Baum Nr. 00244

**3.196.196 Baum Nr. 00244, Schwarz-Erle,**
Baum  Nr. 00244, Schwarz-Erle,
Wipperfürth, Surgeres-Platz
Baumhöhe:  12 m,
Kronenbreite:  4 m,
Stammdurchmesser: 26,1 cm
Maßnahme: Sondermaßnahmen Stammfuß freischneiden,
Steiger, klettern, etc. nach Wahl des/der AN unter Berücksichtigung der örtlichen Gegebenheiten.
Schadenersatzansprüche Dritter, die auf die Arbeiten zurückzuführen sind, gehen zu Lasten des/der AN. Material geht in Eigentum des/der AN über und ist zu entsorgen. Einschl. Arbeitskräfte, einschl. aller Nebenleistungen, einschl. aller Geräte und Fahrzeuge, einschl. Hilfsmittel
Menge: 1,000 St

#### 3.197 Baum Nr. 00300

**3.197.197 Baum Nr. 00300**
Baum  Nr. 00300, Vogel-Kirsche,
Wipperfürth, Ostlandstraße,
Baumhöhe:  11 m,
Kronenbreite:  4 m,
Stammdurchmesser: 23,55 cm
Maßnahme: Kroneneinkürzung,
Steiger, klettern, etc. nach Wahl des/der AN unter Berücksichtigung der örtlichen Gegebenheiten.
Schadenersatzansprüche Dritter, die auf die Arbeiten zurückzuführen sind, gehen zu Lasten des/der AN. Material geht in Eigentum des/der AN über und ist zu entsorgen. Einschl. Arbeitskräfte, einschl. aller Nebenleistungen, einschl. aller Geräte und Fahrzeuge, einschl. Hilfsmittel
Menge: 1,000 St

#### 3.198 Baum Nr. 00301

**3.198.198 Baum Nr. 00301**
Baum  Nr. 00301, Vogel-Kirsche,
Wipperfürth, Ostlandstraße,
Baumhöhe:  11 m,
Kronenbreite:  5 m,
Stammdurchmesser: 30,24 cm
Maßnahme: Totholz beseitigen,,
Steiger, klettern, etc. nach Wahl des/der AN unter Berücksichtigung der örtlichen Gegebenheiten.
Schadenersatzansprüche Dritter, die auf die Arbeiten zurückzuführen sind, gehen zu Lasten des/der AN. Material geht in Eigentum des/der AN über und ist zu entsorgen. Einschl. Arbeitskräfte, einschl. aller Nebenleistungen, einschl. aller Geräte und Fahrzeuge, einschl. Hilfsmittel
Menge: 1,000 St

#### 3.199 Baum Nr. 00249

**3.199.199 Baum Nr. 00249, Rot-Eiche,**
Baum  Nr. 00249, Rot-Eiche,
Wipperfürth, Surgeres-Platz
Baumhöhe:  18 m,
Kronenbreite:  8 m,
Stammdurchmesser: 77,67 cm
Maßnahme: Stamm- und Stockaustriebe, Totholzbeseitigung,
Steiger, klettern, etc. nach Wahl des/der AN unter Berücksichtigung der örtlichen Gegebenheiten.
Schadenersatzansprüche Dritter, die auf die Arbeiten zurückzuführen sind, gehen zu Lasten des/der AN. Material geht in Eigentum des/der AN über und ist zu entsorgen. Einschl. Arbeitskräfte, einschl. aller Nebenleistungen, einschl. aller Geräte und Fahrzeuge, einschl. Hilfsmittel
Menge: 1,000 St

#### 3.200 Baum Nr. 00251

**3.200.200 Baum Nr. 00251, Rot-Eiche,**
Baum  Nr. 00251, Rot-Eiche,
Wipperfürth, Surgeres-Platz
Baumhöhe:  14 m,
Kronenbreite:  7 m,
Stammdurchmesser: 4,56 cm
Maßnahme: Lichtraumprofilschnitt,Totholzbeseitigung,
Steiger, klettern, etc. nach Wahl des/der AN unter Berücksichtigung der örtlichen Gegebenheiten.
Schadenersatzansprüche Dritter, die auf die Arbeiten zurückzuführen sind, gehen zu Lasten des/der AN. Material geht in Eigentum des/der AN über und ist zu entsorgen. Einschl. Arbeitskräfte, einschl. aller Nebenleistungen, einschl. aller Geräte und Fahrzeuge, einschl. Hilfsmittel
Menge: 1,000 St
